# Projecteur sous-marin pour piscine préfabriquée

- Propriété du fichier: CYPE INGENIEROS, S.A.
- Format: FIEBDC-3/2002
- Zone géographique: Côte d'Ivoire
- Devise: XOF
- Coûts indirects: 3.00 %
- Frais généraux: 13.00 %
- Bénéfice: 6.00 %
- TVA: 18.00 %

## A VRD et aménagements extérieurs

### AB Bassins et équipements de piscine

#### ABC Éclairage

**ABC040** U Projecteur sous-marin pour piscine préfabriquée.
Projecteur à lumière multicolore, en plastique, de couleur blanche, de 6 W de puissance, 72 DEL, alimentation à 12 Vcc, protection IP675, pour piscine préfabriquée, avec fixation avec une croix, des chevilles et des vis. Comprend les accessoires, les fixations et les produits complémentaires. Totalement monté, connecté et testé.
Inclut: Implantation. Montage et fixation. Connexion.
Critère pour le métré: Nombre d'unités prévues, selon documentation graphique du Projet.
Critère pour le mémoire: On mesurera le nombre d'unités réellement exécutées selon les spécifications du Projet.

| Code | U | Désignation | Quantité | Prix | Montant |
|---|---|---|---|---|---|
| mt47pil030i | U | Projecteur à lumière multicolore, en plastique, de couleur blanche, de 6 W de puissance, 72 DEL, alimentation à 12 Vcc, protection IP675, pour piscine préfabriquée, avec fixation avec une croix, des chevilles et des vis. (matériau) | 1.000 | 122656.49 | 122656.49 |
| mt34www011 | U | Produits complémentaires pour l'installation des appareils d'éclairage. (matériau) | 1.000 | 760.39 | 760.39 |
| mo003 | h | Compagnon professionnel III/CP2 électricien. (main-d'œuvre) | 0.422 | 1702.86 | 718.61 |
| mo102 | h | Ouvrier professionnel II/OP électricien. (main-d'œuvre) | 0.422 | 1060.61 | 447.58 |
| % | % | Frais de chantier des unités d'ouvrage | 2 % | 124583.07 | 2491.66 |
|  |  | Coûts directs |  |  | 127074.73 |
