# Éléments métalliques d'assemblage et d'appui, pour structures en bois, d'acier galvanisé à chaud avec protection Z350 face à la corrosion, placés in situ

- Propriété du fichier: CYPE INGENIEROS, S.A.
- Format: FIEBDC-3/2002
- Zone géographique: Côte d'Ivoire
- Devise: XOF
- Coûts indirects: 3.00 %
- Frais généraux: 13.00 %
- Bénéfice: 6.00 %
- TVA: 18.00 %

## G Structure et gros oeuvre

### GO Poteaux, poutres et ossatures

#### GOB Bois

**GOB090** kg Éléments métalliques d'assemblage et d'appui, pour structures en bois, d'acier galvanisé à chaud avec protection Z350 face à la corrosion, placés in situ.
Éléments métalliques d'assemblage et d'appui, pour structures en bois, d'acier galvanisé à chaud avec protection Z350 face à la corrosion, dans des profilés laminés de différentes séries (circulaires, carrées, rectangulaires, hexagonales et plaques), travaillés en atelier et placés in situ.
Inclut: Mise en place et fixation provisoire des éléments d'union. Aplomb et nivellement. Réglages des pièces et ajustement définitif des assemblages entre les différents composants de la structure.
Critère de métré de projet: Poids nominal mesuré selon documentation graphique du Projet.
Critère de mesure de l'ouvrage: On déterminera, à partir du poids obtenu sur bascule officielle des unités arrivées sur le chantier, le poids des unités réellement exécutées selon les spécifications du Projet.

| Code | U | Désignation | Quantité | Prix | Montant |
|---|---|---|---|---|---|
| mt07emr403b | kg | Éléments d'acier galvanisé à chaud avec protection Z350 face à la corrosion, pour l'assemblage de structures en bois (matériau) | 1.000 | 8322.22 | 8322.22 |
| mo048 | h | Compagnon professionnel III/CP2 charpentier bois. (main-d'œuvre) | 0.058 | 1232.47 | 71.48 |
| mo095 | h | Ouvrier professionnel II/OP charpentier bois. (main-d'œuvre) | 0.029 | 785.53 | 22.78 |
| % | % | Coûts directs complémentaires | 2 % | 8416.48 | 168.33 |
|  |  | Coûts directs |  |  | 8584.81 |
