# Imperméabilisation du radier

- Propriété du fichier: CYPE INGENIEROS, S.A.
- Format: FIEBDC-3/2002
- Zone géographique: Côte d'Ivoire
- Devise: XOF
- Coûts indirects: 3.00 %
- Frais généraux: 13.00 %
- Bénéfice: 6.00 %
- TVA: 18.00 %

**EES020** m² Imperméabilisation du radier, avec géocomposite de bentonite de sodium, de 6 mm d'épaisseur, constitué d'un géotextile non tissé en polypropylène, de 200 g/m², 5 kg/m² de granules de bentonite de sodium naturel et un géotextile tissé en polypropylène, de 110 g/m², placé avec recouvrements sur la base du radier, sur une couche de béton de propreté, fixé avec des pointes en acier, pour éviter tout déplacement, préparée pour recevoir directement le béton du radier. Comprend la bentonite granulaire, pour le scellage des joints aux points singuliers.
Imperméabilisation du radier, avec géocomposite de bentonite de sodium, de 6 mm d'épaisseur, constitué d'un géotextile non tissé en polypropylène, de 200 g/m², 5 kg/m² de granules de bentonite de sodium naturel et un géotextile tissé en polypropylène, de 110 g/m², placé avec recouvrements sur la base du radier, sur une couche de béton de propreté, fixé avec des pointes en acier, pour éviter tout déplacement, préparée pour recevoir directement le béton du radier. Comprend la bentonite granulaire, pour le scellage des joints aux points singuliers.
Inclut: Nettoyage et préparation de la surface. Extension et fixation du géocomposite. Remplissage, avec de la bentonite granulaire, du périmètre et des rencontres avec des éléments passants.
Critère de métré de projet: Surface mesurée selon documentation graphique du Projet.
Critère de mesure de l'ouvrage: On mesurera la surface réellement exécutée selon les spécifications du Projet, y compris les bords et les recouvrements.
Critère d'évaluation économique: Le prix ne comprend pas la couche de béton de propreté.

| Code | U | Désignation | Quantité | Prix | Montant |
|---|---|---|---|---|---|
| mt08var015 | kg | Bentonite de sodium granulaire. (matériau) | 0.050 | 732.47 | 36.62 |
| mt15iea010g | m² | Géocomposite de bentonite de sodium, de 6 mm d'épaisseur, constitué d'un géotextile non tissé en polypropylène, de 200 g/m², 5 kg/m² de granules de bentonite de sodium naturel et un géotextile tissé en polypropylène, de 110 g/m². (matériau) | 1.150 | 3255.72 | 3744.08 |
| mt08var060 | kg | Pointes d'acier de 20x100 mm. (matériau) | 0.100 | 4458.54 | 445.85 |
| mo032 | h | Compagnon professionnel III/CP2 poseur de produits imperméabilisants. (main-d'œuvre) | 0.057 | 1180.93 | 67.31 |
| mo070 | h | Ouvrier professionnel II/OP poseur de produits imperméabilisants. (main-d'œuvre) | 0.057 | 752.89 | 42.91 |
| % | % | Coûts directs complémentaires | 2 % | 4336.77 | 86.74 |
|  |  | Coûts directs |  |  | 4423.51 |
