# Essai pour la détermination de l'isolation acoustique

- Propriété du fichier: CYPE Ingenieros S.A.
- Format: FIEBDC-3/2016
- Logiciel: Générateur de prix de la construction. CYPE Ingenieros, S.A.
- Date: 14/04/2024
- Zone géographique: Côte d'Ivoire
- Devise: XOF
- Coûts indirects: 3 %
- Frais généraux: 13 %
- Bénéfice: 6 %
- TVA: 18 %

## Q Contrôle de qualité et essais

### QN Acoustique

#### QNR Bruit aérien et bruit de choc

**QNR010** U Essai pour la détermination de l'isolation acoustique.
Essais pour la mesure de l'isolation acoustique au bruit aérien et au bruit de choc. Bruit aérien: dans séparation entre zone protégée et zone d'activité selon NF EN ISO 140-4, dans séparation entre zone protégée et tout autre zone selon NF EN ISO 140-4, dans séparation entre zone habitable et tout autre zone selon NF EN ISO 140-4, dans élément horizontal selon NF EN ISO 140-4, dans façade selon NF EN ISO 140-5. Bruit de choc: dans élément horizontal selon NF EN ISO 140-7. Comprend le déplacement au site et le rapport des résultats.
Inclut: Déplacement sur chantier. Réalisation d'essais "in situ".
Critère pour le métré: Essai à réaliser, selon documentation du Plan de contrôle de qualité.

| Code | U | Désignation | Quantité | Prix | Montant |
|---|---|---|---|---|---|
| mt49des030 | U | Déplacement de personnel et d'un équipement sur site pour la réalisation des essais d'isolation acoustique. (matériau) | 1 | 126844.04 | 126844.040 |
| mt49ais010a | U | Essai pour la mesure d'isolation acoustique au bruit aérien entre locaux, selon NF EN ISO 140-4. (matériau) | 4 | 101644.36 | 406577.440 |
| mt49ais010b | U | Essai pour la mesure d'isolation acoustique au bruit aérien dans les façades, selon NF EN ISO 140-5. (matériau) | 1 | 101644.36 | 101644.360 |
| mt49ais010c | U | Essai pour la mesure d'isolation acoustique au bruit de choc dans les éléments horizontaux, selon NF EN ISO 140-7. (matériau) | 1 | 101644.36 | 101644.360 |
| mt49ais020 | U | Rapport des résultats des essais d'isolation acoustique. (matériau) | 1 | 152212.85 | 152212.850 |
| % | % | Frais de chantier des unités d'ouvrage | 2 % | 888923.050 | 17778.461 |
|  |  | Coûts directs |  |  | 906701.511 |
