# Clapet de non retour de fonte de fer, DN 32 mm

- Propriété du fichier: CYPE INGENIEROS, S.A.
- Format: FIEBDC-3/2002
- Zone géographique: Côte d'Ivoire
- Devise: XOF
- Coûts indirects: 3.00 %
- Frais généraux: 13.00 %
- Bénéfice: 6.00 %
- TVA: 18.00 %

**TPA040** U Clapet de non retour de fonte de fer, DN 32 mm.
Clapet de non retour à double battant, avec corps de fonte de fer et battant, axe et ressort d'acier inoxydable, DN 32 mm, PN 16 atm. Totalement montée, connectée et testée.
Inclut: Implantation. Mise en place de la vanne. Connexion.
Critère de métré de projet: Nombre d'unités prévues, selon documentation graphique du Projet.
Critère de mesure de l'ouvrage: On mesurera le nombre d'unités réellement exécutées selon les spécifications du Projet.

| Code | U | Désignation | Quantité | Prix | Montant |
|---|---|---|---|---|---|
| mt37svr020a | U | Clapet de non retour à double battant, avec corps de fonte de fer et battant, axe et ressort d'acier inoxydable, DN 32 mm, PN 16 atm. (matériau) | 1.000 | 25645.99 | 25645.99 |
| mt37www010 | U | Produits complémentaires pour installations de plomberie. (matériau) | 1.000 | 1094.79 | 1094.79 |
| mo008 | h | Compagnon professionnel III/CP2 plombier. (main-d'œuvre) | 0.205 | 1153.57 | 236.48 |
| mo107 | h | Ouvrier professionnel II/OP plombier. (main-d'œuvre) | 0.205 | 704.36 | 144.39 |
| % | % | Coûts directs complémentaires | 2 % | 27121.65 | 542.43 |
|  |  | Coûts directs |  |  | 27664.08 |
