# Revêtement de sol absorbeur d'impacts pour une hauteur maximale de chute de 3,0 m

- Propriété du fichier: CYPE INGENIEROS, S.A.
- Format: FIEBDC-3/2002
- Zone géographique: Côte d'Ivoire
- Devise: XOF
- Coûts indirects: 3.00 %
- Frais généraux: 13.00 %
- Bénéfice: 6.00 %
- TVA: 18.00 %

## M Mobilier urbain

### MA Aires de jeux pour enfants

#### MAR Revêtements absorbeurs de l'impact

**MAR010** m² Revêtement de sol absorbeur d'impacts pour une hauteur maximale de chute de 3,0 m, dans les aires extérieures de jeux pour enfants, constitué d'une couche de gravillon, non compactée, de 30 cm d'épaisseur.
Revêtement de sol absorbeur d'impacts pour une hauteur maximale de chute de 3,0 m, dans les aires extérieures de jeux pour enfants, constitué d'une couche de gravillon, non compactée, de 30 cm d'épaisseur.
Inclut: Transport et décharge du matériau au pied du talus. Extension et nivellement du matériau.
Critère de métré de projet: Surface mesurée selon documentation graphique du Projet.
Critère de mesure de l'ouvrage: On mesurera la surface réellement exécutée selon les spécifications du Projet.

| Code | U | Désignation | Quantité | Prix | Montant |
|---|---|---|---|---|---|
| mt01arp032c | m³ | Gravier roulés lavés de 2 à 8 mm de diamètre. (matériau) | 0.300 | 17551.56 | 5265.47 |
| mq01pan070b | h | Mini pelle chargeuse sur pneus, de 52 kW/1 m³ kW. (matériel) | 0.110 | 14220.98 | 1564.31 |
| mo087 | h | Ouvrier professionnel II/OP VRD espaces publics. (main-d'œuvre) | 0.063 | 752.89 | 47.43 |
| % | % | Frais de chantier des unités d'ouvrage | 2 % | 6877.21 | 137.54 |
|  |  | Coûts directs |  |  | 7014.75 |
