# Nettoyage des joints dans des murs en maçonnerie pour des travaux de consolidation par des injections

- Propriété du fichier: CYPE INGENIEROS, S.A.
- Format: FIEBDC-3/2002
- Zone géographique: Côte d'Ivoire
- Devise: XOF
- Coûts indirects: 3.00 %
- Frais généraux: 13.00 %
- Bénéfice: 6.00 %
- TVA: 18.00 %

## G Structure et gros oeuvre

### GA Transformations et réparations

#### GAP Réparation de murs en pierre

**GAP030** m Nettoyage des joints dans des murs en maçonnerie pour des travaux de consolidation par des injections.
Nettoyage du réseau intérieur des joints dans des murs en maçonnerie par l'application d'eau à basse pression (maximum 1 atm dans la buse), réalisé avec un équipement mécanique, avant et après la mise en place des injecteurs et du rebouchage des joints, dans des travaux de consolidation des murs en maçonnerie par des injections.
Inclut: Montage et préparation de l'équipement. Réalisation des tests pour l'ajustement des paramètres de nettoyage. Application mécanique du jet d'eau à basse pression. Démontage de l'équipement. Nettoyage. Retrait et stockage du matériau projeté et des restes générés. Chargement du matériau projeté et des restes générés dans le camion ou la benne.
Critère pour le métré: Longueur mesurée selon documentation graphique du Projet.
Critère pour le mémoire: On mesurera la longueur réellement exécutée selon les spécifications du Projet.

| Code | U | Désignation | Quantité | Prix | Montant |
|---|---|---|---|---|---|
| mt08aaa010a | m³ | Eau. (matériau) | 0.100 | 1054.78 | 105.48 |
| mq08lch020a | h | Équipement de jet d'eau à pression. (matériel) | 0.104 | 2705.25 | 281.35 |
| mo112 | h | Ouvrier d'exécution I/OE2 construction. (main-d'œuvre) | 0.117 | 1183.25 | 138.44 |
| % | % | Frais de chantier des unités d'ouvrage | 2 % | 525.27 | 10.51 |
|  |  | Coûts directs |  |  | 535.78 |
