# Vase d'expansion, capacité 500 l

- Propriété du fichier: CYPE INGENIEROS, S.A.
- Format: FIEBDC-3/2002
- Zone géographique: Côte d'Ivoire
- Devise: XOF
- Coûts indirects: 3.00 %
- Frais généraux: 13.00 %
- Bénéfice: 6.00 %
- TVA: 18.00 %

## T Équipements techniques

### TC ECS et chauffage

#### TCE Systèmes de conduction d'eau

**TCE070** U Vase d'expansion, capacité 500 l.
Vase d'expansion, capacité 500 l, 2055 mm de hauteur, 600 mm de diamètre, avec filet de 1 1/2" de diamètre et 10 bar de pression. Comprend manomètre et éléments de montage et de connexion nécessaires à son bon fonctionnement. Totalement monté, connecté et testé.
Inclut: Implantation du vase d'expansion. Mise en place du vase d'expansion. Connexion du bassin d'expansion au réseau de distribution.
Critère de métré de projet: Nombre d'unités prévues, selon documentation graphique du Projet.
Critère de mesure de l'ouvrage: On mesurera le nombre d'unités réellement exécutées selon les spécifications du Projet.

| Code | U | Désignation | Quantité | Prix | Montant |
|---|---|---|---|---|---|
| mt38vex010v | U | Vase d'expansion, capacité 500 l, 2055 mm de hauteur, 600 mm de diamètre, avec filet de 1 1/2" de diamètre et 10 bar de pression. (matériau) | 1.000 | 584828.79 | 584828.79 |
| mt42www040 | U | Manomètre avec bain de glycérine et diamètre de sphère de 100 mm, avec prise verticale, pour montage fileté de 1/2", échelle de pression de 0 à 5 bar. (matériau) | 1.000 | 8601.92 | 8601.92 |
| mo004 | h | Compagnon professionnel III/CP2 chauffagiste. (main-d'œuvre) | 1.657 | 1153.57 | 1911.47 |
| mo103 | h | Ouvrier professionnel II/OP chauffagiste. (main-d'œuvre) | 1.657 | 704.36 | 1167.12 |
| % | % | Coûts directs complémentaires | 2 % | 596509.30 | 11930.19 |
|  |  | Coûts directs |  |  | 608439.49 |
