# Chemin de circulation technique en dalles isolantes

- Propriété du fichier: CYPE Ingenieros S.A.
- Format: FIEBDC-3/2016
- Logiciel: Générateur de prix de la construction. CYPE Ingenieros, S.A.
- Date: 08/07/2021
- Zone géographique: Côte d'Ivoire
- Devise: XOF
- Coûts indirects: 3 %
- Frais généraux: 13 %
- Bénéfice: 6 %
- TVA: 18 %

## E Enveloppe et finition extérieure

### ET Couvertures de toitures terrasses

#### ETH Toitures chaudes non accessibles

**ETH060** m² Chemin de circulation technique en dalles isolantes, constituées de 35 mm en mortier et 80 mm en polystyrène extrudé, de 600x400 mm, couleur grise, finition poreux, placées directement sur la couche séparatrice, en toiture terrasse chaude, avec du gravier.

| Code | U | Désignation | Quantité | Prix | Montant |
|---|---|---|---|---|---|
| mt15lfc010d | m² | Dalle isolante, constituée de 35 mm en mortier et 80 mm en polystyrène extrudé, conductivité thermique 0,036 W/(mK). (matériau) | 1.05 | 20224.8 | 21236.040 |
| mo020 | h | Compagnon professionnel III/CP2 construction. (main-d'œuvre) | 0.312 | 1210.84 | 377.782 |
| mo113 | h | Ouvrier d'exécution I/OE1 construction. (main-d'œuvre) | 0.312 | 744.94 | 232.421 |
| % | % | Frais de chantier des unités d'ouvrage | 2 % | 21846.243 | 436.925 |
|  |  | Coûts directs |  |  | 22283.168 |

Déchets:
- pose: mt15lfc010d Dalle isolante, constituée de 35 mm en mortier et 80 mm en polystyrène extrudé, conductivité thermique 0,036 W/(mK); facteur de déchet 0.055

## Ressources

**mt15lfc010d** m² Dalle isolante, constituée de 35 mm en mortier et 80 mm en polystyrène extrudé, conductivité thermique 0,036 W/(mK)
Données techniques: Coût énergétique 235.680 MJ; Émission de CO2 15.865 kg; Code CED 17 01 01; Masse de l'élément 67.5 kg; Volume 0.045 m3
Déchets:
- emballage: re170203 Plastique. (composant de déchet); quantité 0.004 kg; Code CED 17 02 03; Masse de l'élément 1 kg; Volume 0.001667 m3
