# Grattage d'une peinture o d'un vernis de surface de plancher en bois, avec des moyens manuels

- Propriété du fichier: CYPE INGENIEROS, S.A.
- Format: FIEBDC-3/2002
- Zone géographique: Côte d'Ivoire
- Devise: XOF
- Coûts indirects: 3.00 %
- Frais généraux: 13.00 %
- Bénéfice: 6.00 %
- TVA: 18.00 %

**GAN020** m² Grattage d'une peinture o d'un vernis de surface de plancher en bois, avec des moyens manuels.
Grattage d'une peinture ou d'un vernis existant en surface de plancher en bois, avec des moyens manuels, par raclette et spatule. Comprend le nettoyage, l'entassement, le retrait et la charge manuelle des restes dans le camion ou la benne.
Inclut: Grattage de peinture ou de vernis. Nettoyage de la surface. Retrait et entassement des restes générés. Charge manuelle des restes générés dans le camion ou la benne.
Critère de métré de projet: Surface mesurée selon documentation graphique du Projet.
Critère de mesure de l'ouvrage: On mesurera la surface réellement exécutée selon les spécifications du Projet.

| Code | U | Désignation | Quantité | Prix | Montant |
|---|---|---|---|---|---|
| mo076 | h | Ouvrier professionnel II/OP peintre. (main-d'œuvre) | 0.379 | 752.89 | 285.35 |
| % | % | Frais de chantier des unités d'ouvrage | 2 % | 285.35 | 5.71 |
|  |  | Coûts directs |  |  | 291.06 |
