# Nettoyage de surface de plancher en bois, avec des moyens manuels

- Propriété du fichier: CYPE INGENIEROS, S.A.
- Format: FIEBDC-3/2002
- Zone géographique: Côte d'Ivoire
- Devise: XOF
- Coûts indirects: 3.00 %
- Frais généraux: 13.00 %
- Bénéfice: 6.00 %
- TVA: 18.00 %

**GAN010** m² Nettoyage de surface de plancher en bois, avec des moyens manuels.
Nettoyage superficiel de plancher en bois, en supprimant la poussière et les particules de saleté, avec des moyens manuels. Comprend l'entassement, l'enlèvement et le chargement manuel des restes dans le camion ou la benne.
Inclut: Nettoyage de la surface. Retrait et entassement des restes générés. Charge manuelle des restes générés dans le camion ou la benne.
Critère de métré de projet: Surface mesurée selon documentation graphique du Projet.
Critère de mesure de l'ouvrage: On mesurera la surface réellement exécutée selon les spécifications du Projet.

| Code | U | Désignation | Quantité | Prix | Montant |
|---|---|---|---|---|---|
| mo058 | h | Ouvrier professionnel II/OP menuisier bois. (main-d'œuvre) | 0.126 | 758.05 | 95.51 |
| % | % | Frais de chantier des unités d'ouvrage | 2 % | 95.51 | 1.91 |
|  |  | Coûts directs |  |  | 97.42 |
