# Drainage sous radier

- Propriété du fichier: CYPE INGENIEROS, S.A.
- Format: FIEBDC-3/2002
- Zone géographique: Côte d'Ivoire
- Coûts indirects: 3.00 %
- Frais généraux: 13.00 %
- Bénéfice: 6.00 %
- TVA: 16.00 %

## E Enveloppe et finition extérieure

### EE Étanchéité

#### EES Imperméabilisation sous fondations

**EES050** m² Drainage sous radier, avec nappe drainante à excroissances, Danodren H25 Plus "DANOSA", en polyéthylène de haute densité, avec des excroissances de 7,3 mm de hauteur, avec géotextile de polypropylène de 120 g/m² incorporé, résistance à la compression 300 ± 20% kN/m² selon NF EN ISO 604 et capacité de drainage 4,8 l/(s·m), placée sur le terrain et préparée pour recevoir directement le béton de la fondation.
Inclut: Nettoyage et préparation de la surface sur laquelle doit être appliquée la nappe à excroissances. Mise en place de la nappe drainante. Traitement des éléments particuliers (angles, arêtes, etc.).

| Code | U | Désignation | Quantité | Prix | Montant |
|---|---|---|---|---|---|
| mt14lbd190q | m² | Nappe drainante à excroissances, Danodren H25 Plus "DANOSA", en polyéthylène de haute densité, avec des excroissances de 7,3 mm de hauteur, avec géotextile de polypropylène de 120 g/m² incorporé, résistance à la compression 300 ± 20% kN/m² selon NF EN ISO 604 et capacité de drainage 4,8 l/(s·m). (matériau) | 1.100 | 10.02 | 11.02 |
| mo027 | h | Compagnon professionnel III/CP2 applicateur de lames imperméabilisantes. (main-d'œuvre) | 0.058 | 1.27 | 0.07 |
| mo062 | h | Ouvrier professionnel II/OP applicateur de lames imperméabilisantes. (main-d'œuvre) | 0.058 | 0.79 | 0.05 |
| % | % | Coûts directs complémentaires | 2 % | 11.14 | 0.22 |
|  |  | Coûts directs |  |  | 11.36 |
