# Protection passive contre les incendies via complexe isolant en laine de roche de 63 mm d'épaisseur

- Propriété du fichier: CYPE INGENIEROS, S.A.
- Format: FIEBDC-3/2002
- Zone géographique: Côte d'Ivoire
- Coûts indirects: 3.00 %
- Frais généraux: 13.00 %
- Bénéfice: 6.00 %
- TVA: 18.00 %

## T Équipements techniques

### TI Protections contre les incendies

#### TII Protection passive contre les incendies

**TII090** m² Protection passive contre les incendies via complexe isolant en laine de roche de 63 mm d'épaisseur, finition avec plaque de plâtre, fixé mécaniquement sur une structure support (non comprise dans ce prix).
Fourniture et installation d'un système de protection passive contre les incendies via complexe isolant de 63 mm d'épaisseur, composé d'un panneau rigide en laine de roche de 50 mm d'épaisseur non revêtu, finition avec une plaque de plâtre de 13 mm d'épaisseur; fixé mécaniquement à des profilés principaux préalablement fixés au support structural de la toiture (non compris dans ce prix), conçu pour éviter la propagation des incendies entre hangars industriels par la toiture. Comprend les découpes, les boulons en acier électrosoudés avec une rondelle antiretour pour la fixation des panneaux aux profilés principaux, collage des joints sur toute leur épaisseur, et scellage périmétrique avec des bandes en laine de roche fixées avec adhésif à base de silicates, à prise lente. Totalement monté.
Inclut: Soudure des boulons en acier aux guides. Découpe et ajustage des panneaux. Mise en place en quinconce sur les panneaux. Collage des joint sur toute son épaisseur. Fixation mécanique de la barrière coupe-feu. Scellage de la rencontre de la barrière avec le mur périmétrique.
Critère de métré de projet: Surface mesurée selon documentation graphique du Projet.
Critère de mesure de l'ouvrage: On mesurera la surface réellement exécutée selon les spécifications du Projet.

| Code | U | Désignation | Quantité | Prix | Montant |
|---|---|---|---|---|---|
| mt16lrw103a | m² | Complexe isolant de 63 mm d'épaisseur, composé d'un panneau rigide en laine de roche de 50 mm d'épaisseur non revêtu, finition avec une plaque de plâtre de 13 mm d'épaisseur. (matériau) | 1.050 | 66.89 | 70.23 |
| mt16lrw081a | kg | Adhésif à base de silicates, à prise lente, pour le collage des pièces de laines minérales, entre elles et aux supports en acier, dans les installations soumises à des températures élevées ou dans les éléments de protection passive contre les incendies (matériau) | 0.250 | 7.91 | 1.98 |
| mt16lrf010a | U | Fixation mécanique constituée de boulon en acier et rondelle antiretour de 80 mm de longueur, pour panneaux isolants en laine de roche. (matériau) | 1.000 | 1.21 | 1.21 |
| mt12psg081c | U | Vis autoforeuse 3,5x35 mm. (matériau) | 9.000 | 0.01 | 0.09 |
| mo054 | h | Compagnon professionnel III/CP2 poseur d'isolants rigides ou flexibles. (main-d'œuvre) | 0.242 | 1.57 | 0.38 |
| mo101 | h | Ouvrier professionnel II/OP poseur d'isolants rigides ou flexibles. (main-d'œuvre) | 0.121 | 0.96 | 0.12 |
| % | % | Coûts directs complémentaires | 2 % | 74.01 | 1.48 |
|  |  | Coûts directs |  |  | 75.49 |
