# Équipement d'air conditionné

- Propriété du fichier: CYPE INGENIEROS, S.A.
- Format: FIEBDC-3/2002
- Zone géographique: Côte d'Ivoire
- Coûts indirects: 3.00 %
- Frais généraux: 13.00 %
- Bénéfice: 6.00 %
- TVA: 18.00 %

**TVT230** U Équipement d'air conditionné, système air-air split 1x1, avec unité intérieure de plafond, avec décharge directe, pour gaz R-410A, pompe à chaleur, alimentation monophasée (230V/50Hz), pour remplacement, en maintenant les tuyauteries existantes, des installations de gaz réfrigérant R-22 ou R-407C, puissance frigorifique nominale 7,1 kW, puissance frigorifique minimale/maximale: 1,9/8 kW, consommation électrique mínimale/nominale/maximale en refroidissement: 0,3/1,86/2,88 kW, EER 3,82, EER à 50% 4,77, SEER 6,21 (classe A++), puissance calorifique nominale 8 kW, puissance calorifique minimale/maximale: 1,3/10,6 kW, consommation électrique mínimale/nominale/maximale en chauffage: 0,27/1,92/3,5 kW, COP 4,17, COP à 50% 5,06, SCOP 4,1 (classe A+), avec contrôle à distance par câble.
Fourniture et installation d'équipement d'air conditionné, système air-air split 1x1, avec unité intérieure de plafond, avec décharge directe, pour gaz R-410A, pompe à chaleur, alimentation monophasée (230V/50Hz), pour remplacement, en maintenant les tuyauteries existantes, des installations de gaz réfrigérant R-22 ou R-407C, puissance frigorifique nominale 7,1 kW (température de bulbe sec de l'air intérieur 27°C, température de bulbe humide de l'air intérieur 19°C, température de bulbe sec de l'air extérieur 35°C, température de bulbe humide de l'air extérieur 24°C), puissance frigorifique minimale/maximale: 1,9/8 kW, consommation électrique mínimale/nominale/maximale en refroidissement: 0,3/1,86/2,88 kW, EER 3,82, EER à 50% 4,77, SEER 6,21 (classe A++), puissance calorifique nominale 8 kW (température de bulbe sec de l'air intérieur 20°C, température de bulbe sec de l'air extérieur 7°C, température de bulbe humide de l'air extérieur 6°C), puissance calorifique minimale/maximale: 1,3/10,6 kW, consommation électrique mínimale/nominale/maximale en chauffage: 0,27/1,92/3,5 kW, COP 4,17, COP à 50% 5,06, SCOP 4,1 (classe A+), formé par une unité intérieure débit d'air à élevée/faible vitesse, en refroidissement: 1410/750 m³/h, pression sonore à élevée/moyenne/faible vitesse, en refroidissement: 41/36/29 dBA, puissance sonore à élevée/moyenne/faible vitesse, en refroidissement: 56/51/44 dBA, dimensions 235x1270x690 mm, poids 29 kg, avec fonction de compensation de la stratification et fonction d'autonettoyage de la batterie d'échange, et une unité extérieure avec compresseur type Twin Rotary, avec technologie Inverter, débit d'air en refroidissement 3000 m³/h, pression sonore en refroidissement 48 dBA, pression sonore en chauffage 49 dBA, puissance sonore en refroidissement 64 dBA, puissance sonore en chauffage 65 dBA, dimensions 890x900x320 mm, poids 66 kg, diamètre de connexion du tuyau de gaz 5/8", diamètre de connexion du tuyau de liquide 3/8", longueur maximale de tuyauteries 50 m, différence maximale d'hauteur entre l'unité extérieure et l'unité intérieure 30 m, avec contrôle à distance par câble. Comprend les éléments antivibratoires et les supports d'appui. Totalement monté, connecté et mis en marche par l'entreprise installatrice pour le contrôle de son bon fonctionnement.
Inclut: Implantation des unités. Installation de l'unité intérieure. Installation de l'unité extérieure. Connexion de l'équipement aux lignes frigorifiques. Connexion de l'équipement au réseau électrique. [incluye_termostato_cable] [incluye_conexionado_control_centralizado] [incluye_conexionado_control_externo] Connexion de l'équipement au réseau de tout à l'égout. Mise en marche.
Critère de métré de projet: Nombre d'unités prévues, selon documentation graphique du Projet.
Critère de mesure de l'ouvrage: On mesurera le nombre d'unités réellement exécutées selon les spécifications du Projet.

| Code | U | Désignation | Quantité | Prix | Montant |
|---|---|---|---|---|---|
| mt42tsb421fb | U | Équipement d'air conditionné, système air-air split 1x1, avec unité intérieure de plafond, avec décharge directe, pour gaz R-410A, pompe à chaleur, alimentation monophasée (230V/50Hz), pour remplacement, en maintenant les tuyauteries existantes, des installations de gaz réfrigérant R-22 ou R-407C, puissance frigorifique nominale 7,1 kW (température de bulbe sec de l'air intérieur 27°C, température de bulbe humide de l'air intérieur 19°C, température de bulbe sec de l'air extérieur 35°C, température de bulbe humide de l'air extérieur 24°C), puissance frigorifique minimale/maximale: 1,9/8 kW, consommation électrique mínimale/nominale/maximale en refroidissement: 0,3/1,86/2,88 kW, EER 3,82, EER à 50% 4,77, SEER 6,21 (classe A++), puissance calorifique nominale 8 kW (température de bulbe sec de l'air intérieur 20°C, température de bulbe sec de l'air extérieur 7°C, température de bulbe humide de l'air extérieur 6°C), puissance calorifique minimale/maximale: 1,3/10,6 kW, consommation électrique mínimale/nominale/maximale en chauffage: 0,27/1,92/3,5 kW, COP 4,17, COP à 50% 5,06, SCOP 4,1 (classe A+), formé par une unité intérieure débit d'air à élevée/faible vitesse, en refroidissement: 1410/750 m³/h, pression sonore à élevée/moyenne/faible vitesse, en refroidissement: 41/36/29 dBA, puissance sonore à élevée/moyenne/faible vitesse, en refroidissement: 56/51/44 dBA, dimensions 235x1270x690 mm, poids 29 kg, avec fonction de compensation de la stratification et fonction d'autonettoyage de la batterie d'échange, et une unité extérieure avec compresseur type Twin Rotary, avec technologie Inverter, débit d'air en refroidissement 3000 m³/h, pression sonore en refroidissement 48 dBA, pression sonore en chauffage 49 dBA, puissance sonore en refroidissement 64 dBA, puissance sonore en chauffage 65 dBA, dimensions 890x900x320 mm, poids 66 kg, diamètre de connexion du tuyau de gaz 5/8", diamètre de connexion du tuyau de liquide 3/8", longueur maximale de tuyauteries 50 m, différence maximale d'hauteur entre l'unité extérieure et l'unité intérieure 30 m. (matériau) | 1.000 | 3416.97 | 3416.97 |
| mt42tsb610a | U | Contrôle à distance par câble, avec capacité de contrôle d'une unité intérieure ou d'un groupe de 8 unités intérieures d'air conditionné. (matériau) | 1.000 | 99.16 | 99.16 |
| mt42mhi900 | m | Câble bus blindé à 2 fils, de 0,5 mm² de section par fil (matériau) | 3.000 | 0.96 | 2.88 |
| mt35aia090ma | m | Tube rigide en PVC, branchable, courbable à chaud, de couleur noire, de 16 mm de diamètre nominal, pour climatisation fixe en surface. Résistance à la compression 1250 N, résistance à l'impact 2 joules, température de travail -5°C jusqu'à 60°C, avec degré de protection IP 547 selon NF EN 60529, propriétés électriques: isolant, non propagateur de la flamme. Selon NF EN 61386-1 et NF EN 61386-22. Comprend les colliers, les éléments de fixation et les accessoires (courbes, manchons, tés, coudes et courbes flexibles). (matériau) | 3.000 | 1.02 | 3.06 |
| mo005 | h | Compagnon professionnel III/CP2 installateur de climatisation. (main-d'œuvre) | 2.405 | 1.66 | 3.99 |
| mo104 | h | Ouvrier professionnel II/OP installateur de climatisation. (main-d'œuvre) | 2.405 | 1.01 | 2.43 |
| % | % | Coûts directs complémentaires | 2 % | 3528.49 | 70.57 |
|  |  | Coûts directs |  |  | 3599.06 |
