# Ciment consommé en excès pendant les travaux de consolidation du terrain, système Jet Grouting

- Propriété du fichier: CYPE INGENIEROS, S.A.
- Format: FIEBDC-3/2002
- Zone géographique: Côte d'Ivoire
- Devise: XOF
- Coûts indirects: 3.00 %
- Frais généraux: 13.00 %
- Bénéfice: 6.00 %
- TVA: 18.00 %

## A VRD et aménagements extérieurs

### AT Terrassement

#### ATC Consolidation du terrain

**ATC100** kg Ciment consommé en excès pendant les travaux de consolidation du terrain, système Jet Grouting.
Ciment utilisé dans la préparation de mortier ou de coulis de ciment, consommés en excès sur le volume théorique, pendant les travaux de consolidation du terrain via le système Jet Grouting.
Inclut: Récupération des matériaux excédants et chargement manuel dans la benne.
Critère pour le mémoire: On déterminera, à partir du poids obtenu sur bascule officielle des unités arrivées sur le chantier, le poids des unités réellement exécutées selon les spécifications du Projet.

| Code | U | Désignation | Quantité | Prix | Montant |
|---|---|---|---|---|---|
| mt08cem010d | kg | Ciment Portland CEM I 42,5 R, en sacs, selon NF EN 197-1. (matériau) | 1.000 | 80.87 | 80.87 |
| mo113 | h | Ouvrier d'exécution I/OE1 construction. (main-d'œuvre) | 0.005 | 1164.21 | 5.82 |
| % | % | Frais de chantier des unités d'ouvrage | 2 % | 86.69 | 1.73 |
|  |  | Coûts directs |  |  | 88.42 |
