# Isolation thermique dans les lames d'air d'un double mur en maçonnerie, par insufflation, depuis l'extérieur, de flocons de laine minérale

- Propriété du fichier: CYPE INGENIEROS, S.A.
- Format: FIEBDC-3/2002
- Zone géographique: Côte d'Ivoire
- Devise: XOF
- Coûts indirects: 3.00 %
- Frais généraux: 13.00 %
- Bénéfice: 6.00 %
- TVA: 18.00 %

## E Enveloppe et finition extérieure

### EI Isolations extérieures

#### EIF Façades et murs mitoyens

**EIF060** m² Isolation thermique dans les lames d'air d'un double mur en maçonnerie, par insufflation, depuis l'extérieur, de flocons de laine minérale.
Isolation thermique dans les murs à double couche de maçonnerie, en remplissant l'intérieur de la lame d'air de 40 mm d'épaisseur moyenne, par insufflation, depuis l'extérieur, de flocons en laine minérale, selon NF EN 14064-1, non aptes comme support nutritif pour le développement de champignons ou de bactéries, densité 50 kg/m³ et conductivité thermique 0,035 W/(mK).
Inclut: Inspection endoscopique de la lame d'air. Implantation et réalisation des trous dans le parement. Protection des éléments du contour qui pourraient être affectés pendant les travaux d'insufflation. Insufflation de l'isolant. Tapotements sur le parement pour faciliter le compactage de l'isolant. Bouchage des trous. Nettoyage final.
Critère pour le métré: Surface mesurée selon documentation graphique du Projet.
Critère pour le mémoire: On mesurera la surface réellement exécutée selon les spécifications du Projet.

| Code | U | Désignation | Quantité | Prix | Montant |
|---|---|---|---|---|---|
| mt16lvi100e | kg | Flocons en laine minérale, selon NF EN 14064-1, non aptes comme support nutritif pour le développement de champignons ou de bactéries, densité 50 kg/m³ et conductivité thermique 0,035 W/(mK), Euroclasse A1 de réaction au feu selon NF EN 13501-1, capacité d'absorption d'eau à court terme <=1 kg/m², chaleur spécifique 800 J/kgK et coefficient de résistance à la diffusion de la vapeur d'eau 1; pour remplissage des lames d'air par insufflation. (matériau) | 2.000 | 2419.76 | 4839.52 |
| mt28mop190b | kg | Mortier de ciment, type GP CSIII W2, selon NF EN 998-1, pour utilisation à l'extérieur, couleur grise, composé de ciment à haute résistance, granulats sélectionnés et autres additifs, fourni en sacs. (matériau) | 0.600 | 125.34 | 75.20 |
| mq08mpa010 | h | Machine à insuffler l'isolant dans des lames d'air. (matériel) | 0.083 | 6828.77 | 566.79 |
| op00tal010 |  | Perceuse. | 1.000 | 0.00 | 0.00 |
| mo030 | h | Compagnon professionnel III/CP2 poseur d'isolants en vrac ou en mousse. (main-d'œuvre) | 0.107 | 1887.12 | 201.92 |
| mo068 | h | Ouvrier professionnel II/OP poseur d'isolants en vrac ou en mousse. (main-d'œuvre) | 0.107 | 1209.92 | 129.46 |
| % | % | Frais de chantier des unités d'ouvrage | 2 % | 5812.89 | 116.26 |
|  |  | Coûts directs |  |  | 5929.15 |
