# Isolant thermique apparent d'origine végétal par l'extérieur en façade pour systèmes ETICS

- Propriété du fichier: CYPE INGENIEROS, S.A.
- Format: FIEBDC-3/2002
- Zone géographique: Côte d'Ivoire
- Devise: XOF
- Coûts indirects: 3.00 %
- Frais généraux: 13.00 %
- Bénéfice: 6.00 %
- TVA: 18.00 %

## E Enveloppe et finition extérieure

### EI Isolations extérieures

#### EIF Façades et murs mitoyens

**EIF090** m² Isolant thermique apparent d'origine végétal par l'extérieur en façade pour systèmes ETICS.
Isolant thermique apparent par l'extérieur en façade pour systèmes ETICS, constituée de panneau en aggloméré de liège expansé, de 40 mm d'épaisseur, de 1000x500 mm, couleur noire, d'entre 140 et 160 kg/m³ de densité, résistance thermique 1 m²K/W, conductivité thermique 0,0445 W/(mK), coefficient de résistance à la diffusion de la vapeur d'eau entre 7 et 14, Euroclasse E de réaction au feu, selon NF EN 13501-1, résistance à la compression >= 180 kPa. MIS EN PLACE: via double encollage avec du mortier léger à liants mixtes, type LW CSIII W2, selon NF EN 998-1, couleur beige, composé de chaux hydraulique naturelle et granulés de liège de granulométrie comprise entre 0 et 1 mm. Comprend le mastic élastomère monocomposant, pour le scellement des joints entre panneaux.
Critère d'évaluation économique: Le prix ne comprend ni la couche de régularisation ni la couche de finition.
Inclut: Nettoyage et préparation de la surface support. Implantation et découpe de l'isolant. Application de l'adhésif. Mise en place de l'isolant. Résolution des points singuliers. Scellement des joints.
Critère pour le métré: Surface mesurée selon documentation graphique du Projet.
Critère pour le mémoire: On mesurera la surface réellement exécutée selon les spécifications du Projet.

| Code | U | Désignation | Quantité | Prix | Montant |
|---|---|---|---|---|---|
| mt28mar010a | kg | Mortier léger à liants mixtes, type LW CSIII W2, selon NF EN 998-1, pour utilisation à l'extérieur, couleur beige, composé de chaux hydraulique naturelle et granulés de liège de granulométrie comprise entre 0 et 1 mm; conductivité thermique 0,33 W/(mK), Euroclasse A1 de réaction au feu, selon NF EN 13501-1, densité 1050 kg/m³. (matériau) | 6.000 | 1084.09 | 6504.54 |
| mt16acg010c | m² | Panneau en aggloméré de liège expansé, de 40 mm d'épaisseur, de 1000x500 mm, couleur noire, d'entre 140 et 160 kg/m³ de densité, résistance thermique 1 m²K/W, conductivité thermique 0,0445 W/(mK), coefficient de résistance à la diffusion de la vapeur d'eau entre 7 et 14, Euroclasse E de réaction au feu, selon NF EN 13501-1, résistance à la compression >= 180 kPa; selon NF EN 13170. (matériau) | 1.050 | 33317.70 | 34983.59 |
| mt15sbi170d | U | Cartouche de 290 cm³ de mastic élastomère monocomposant, à base de polymère MS, à élasticité permanente et séchage rapide et résistant aux rayons UV, pour le scellement des joints entre panneaux. (matériau) | 0.170 | 2723.26 | 462.95 |
| mo054 | h | Compagnon professionnel III/CP2 poseur d'isolants rigides ou flexibles. (main-d'œuvre) | 0.158 | 1939.14 | 306.38 |
| mo101 | h | Ouvrier professionnel II/OP poseur d'isolants rigides ou flexibles. (main-d'œuvre) | 0.158 | 1209.92 | 191.17 |
| % | % | Frais de chantier des unités d'ouvrage | 2 % | 42448.63 | 848.97 |
|  |  | Coûts directs |  |  | 43297.60 |
