# Arrêt supérieur de la rencontre entre plancher et mur rideau

- Propriété du fichier: CYPE INGENIEROS, S.A.
- Format: FIEBDC-3/2002
- Zone géographique: Côte d'Ivoire
- Coûts indirects: 3.00 %
- Frais généraux: 13.00 %
- Bénéfice: 6.00 %
- TVA: 18.00 %

## E Enveloppe et finition extérieure

### EL Façades légères

#### ELR Murs rideaux

**ELR040** m Arrêt supérieur de la rencontre entre plancher et mur rideau, formé d'une moulure en tôle pliée d'acier galvanisé de 1,5 mm d'épaisseur et 200 mm de développement, et scellage d'étanchéité avec membrane en caoutchouc synthétique EPDM de 2 mm d'épaisseur.
Fourniture et mise en place d'un arrêt supérieur de rencontre de plancher avec un mur rideau, formé d'une moulure en tôle d'acier galvanisé de 1,5 mm d'épaisseur et 200 mm de développement, pour couvrir les ancrages des planchers et servir de support à la masse niveleuse constituée par les surélévations des sols. Comprend la fermeture d'étanchéité avec membrane imperméabilisante en caoutchouc synthétique EPDM de 2 mm d'épaisseur, appliquée à froid et fixée au support avec un adhésif de contact, la visserie en acier galvanisé et le scellage d'un joint périmétrique entre la tôle et le mur, avec séparateur en EPDM et silicone.
Inclut: Nettoyage de la surface support. Implantation et fixation par vissage de la tôle sur la plancher. Application de l'adhésif. Mise en place de l'imperméabilisation. Remplissage des joints et nettoyage final.
Critère de métré de projet: Longueur moyenne selon documentation graphique du Projet.
Critère de mesure de l'ouvrage: On mesurera la longueur réellement exécutée selon les spécifications du Projet.

| Code | U | Désignation | Quantité | Prix | Montant |
|---|---|---|---|---|---|
| mt15dra025 | kg | Adhésif de néoprène, pour l'union des membranes d'EPDM au support. (matériau) | 1.100 | 5.65 | 6.22 |
| mt15dra020c | m² | Membrane de caoutchouc EPDM, type II, NF EN 13956, épaisseur 2 mm, masse nominale 2,28 kg/m². (matériau) | 0.500 | 13.23 | 6.62 |
| mt25mco100a | m | Tôle ondulée en acier galvanisé, de 1,5 mm d'épaisseur et 200 mm de développement. (matériau) | 1.050 | 2.90 | 3.05 |
| op00ato010 |  | Tournevis. | 1.000 | 0.00 | 0.00 |
| mo049 | h | Compagnon professionnel III/CP2 monteur de murs rideaux. (main-d'œuvre) | 0.690 | 1.57 | 1.08 |
| mo096 | h | Ouvrier professionnel II/OP monteur de murs rideaux. (main-d'œuvre) | 0.690 | 0.96 | 0.66 |
| % | % | Coûts directs complémentaires | 2 % | 17.63 | 0.35 |
|  |  | Coûts directs |  |  | 17.98 |
