# Bardage de façade de panneaux sandwich isolants, en aluminium

- Propriété du fichier: CYPE INGENIEROS, S.A.
- Format: FIEBDC-3/2002
- Zone géographique: Côte d'Ivoire
- Devise: XOF
- Coûts indirects: 3.00 %
- Frais généraux: 13.00 %
- Bénéfice: 6.00 %
- TVA: 18.00 %

## E Enveloppe et finition extérieure

### EL Façades légères

#### ELS Panneaux sandwich

**ELS020** m² Bardage de façade de panneaux sandwich isolants, en aluminium.
Bardage de façade de panneaux sandwich isolants, de 50 mm d'épaisseur et 600 mm de largeur, constitués de double face métallique, celle extérieure en tôle d'aluminium de 0,8 mm d'épaisseur et celle intérieur en tôle d'acier de 0,5 mm d'épaisseur et âme isolante de polyuréthane de densité moyenne 50 kg/m³, placés en position horizontale et fixés mácaniquement avec système de fixation cachée à une structure porteuse ou ossature secondaire. Comprend les accessoires de fixation des panneaux et le ruban flexible de butyle, adhésif double face, pour le scellement d'étanchéité des recouvrements entre panneaux sandwich.
Critère d'évaluation économique: Le prix ne comprend ni la structure support ni la résolution des points singuliers.
Inclut: Implantation des panneaux. Découpe, préparation et mise en place des panneaux. Scellement des joints. Fixation mécanique des panneaux.
Critère pour le métré: Surface mesurée selon documentation graphique du Projet, sans dupliquer les coins ni les rencontres, en déduisant les ouvertures de surface supérieure à 3 m².
Critère pour le mémoire: On mesurera la surface réellement exécutée selon les spécifications du Projet, sans dupliquer les coins ni les rencontres, en déduisant les ouvertures de surface supérieure à 3 m².

| Code | U | Désignation | Quantité | Prix | Montant |
|---|---|---|---|---|---|
| mt12ppl110b | m² | Panneau sandwich isolant pour façades, de 50 mm d'épaisseur et 600 mm de largeur, constitué de double face métallique, celle extérieure en tôle d'aluminium de 0,8 mm d'épaisseur et celle intérieur en tôle d'acier de 0,5 mm d'épaisseur et âme isolante de polyuréthane de densité moyenne 50 kg/m³, avec joint conçu pour la fixation des vis cachées. (matériau) | 1.050 | 46892.96 | 49237.61 |
| mt13ccg030h | U | Vis autoformeuse de 6,5x130 mm d'acier inoxydable, avec rondelle. (matériau) | 8.000 | 735.04 | 5880.32 |
| mt13dcp020a | m | Ruban flexible de butyle, adhésif double face, pour le scellement d'étanchéité des recouvrements entre panneaux sandwich. (matériau) | 2.000 | 1731.99 | 3463.98 |
| op00ciz010 |  | Cisaille. | 1.000 | 0.00 | 0.00 |
| op00roe010 |  | Grignoteuse. | 1.000 | 0.00 | 0.00 |
| op00ato010 |  | Tournevis. | 1.000 | 0.00 | 0.00 |
| op00tal010 |  | Perceuse. | 1.000 | 0.00 | 0.00 |
| mo051 | h | Compagnon professionnel III/CP2 monteur de parois industrielles. (main-d'œuvre) | 0.290 | 1585.21 | 459.71 |
| mo098 | h | Ouvrier professionnel II/OP monteur de parois industrielles. (main-d'œuvre) | 0.290 | 988.51 | 286.67 |
| % | % | Frais de chantier des unités d'ouvrage | 2 % | 59328.29 | 1186.57 |
|  |  | Coûts directs |  |  | 60514.86 |
