# Revêtement décoratif sur les façades et les parements intérieurs

- Propriété du fichier: CYPE INGENIEROS, S.A.
- Format: FIEBDC-3/2002
- Zone géographique: Côte d'Ivoire
- Coûts indirects: 3.00 %
- Frais généraux: 13.00 %
- Bénéfice: 6.00 %
- TVA: 18.00 %

## E Enveloppe et finition extérieure

### EN Enduits et mortiers

#### ENB Enduits bicouches

**ENB080** m² Revêtement décoratif sur les façades et les parements intérieurs, avec du mortier industriel Morcemsec Active Proyectable "GRUPO PUMA", type CR CSIV W2, selon NF EN 998-1, couleur blanche, à base de ciment TX, photocatalytique, décontaminant et autonettoyant, i.active "CIMENTS FRANÇAIS ITALCEMENTI GROUP", pour la réalisation de la couche de finition dans les revêtements continus bicouche.
Réalisation sur les façades et les parements intérieurs, d'une couche de finition pour des revêtements continus bicouche, avec du mortier industriel Morcemsec Active Proyectable "GRUPO PUMA", type CR CSIV W2, selon NF EN 998-1, couleur blanche, composé de ciment TX, photocatalytique, décontaminant et autonettoyant, i.active "CIMENTS FRANÇAIS ITALCEMENTI GROUP", poussière de marbre et additifs organiques et inorganiques. Application mécanique sur une couche de base de mortier industriel (non comprise dans ce prix), et une fois le durcissement commencé, lissage du matériau à l'aide d'une truelle en bois ou en plastique. Comprend la préparation de la surface support, la réalisation des joints, des coins, des arêtes, des arrêts aux rencontres avec les parements, les revêtements ou les autres éléments placés sur sa surface, le séchage du mortier, et protection de la menuiserie avec du ruban adhésif de masquage.
Inclut: Préparation de la surface support. Détails de plans de travail. Préparation du mortier. Réalisation des joints et des points singuliers. Application et finition superficielle. Séchage du mortier.
Critère de métré de projet: Surface mesurée selon documentation graphique du Projet, en déduisant les ouvertures de surface supérieure à 3 m², en ajoutant en échange la surface de la partie intérieure de l'ouverture, correspondant au développement des jambages et des linteaux.
Critère de mesure de l'ouvrage: On mesurera la surface réellement exécutée selon les spécifications du Projet, en déduisant les ouvertures de surface supérieure à 3 m², en ajoutant en échange la surface de la partie intérieure du vide, correspondant au développement des jambages et des linteaux.

| Code | U | Désignation | Quantité | Prix | Montant |
|---|---|---|---|---|---|
| mt28mop211d | kg | Mortier industriel Morcemsec Active Proyectable "GRUPO PUMA", type CR CSIV W2, selon NF EN 998-1, couleur blanche, composé de ciment TX, photocatalytique, décontaminant et autonettoyant, i.active "CIMENTS FRANÇAIS ITALCEMENTI GROUP", poussière de marbre et additifs organiques et inorganiques. (matériau) | 24.000 | 1.00 | 24.00 |
| mt27wav020 | m | Bande adhésive de peintre. (matériau) | 1.000 | 0.07 | 0.07 |
| op00tal020 |  | Malaxeur éléctrique. | 1.000 | 0.00 | 0.00 |
| mo039 | h | Compagnon professionnel III/CP2 enduiseur. (main-d'œuvre) | 0.173 | 1.60 | 0.28 |
| mo111 | h | Ouvrier d'exécution I/OE2 enduiseur. (main-d'œuvre) | 0.173 | 1.01 | 0.17 |
| % | % | Coûts directs complémentaires | 4 % | 24.52 | 0.98 |
|  |  | Coûts directs |  |  | 25.50 |
