# Peinture plastique thermo-isolante sur parement extérieur

- Propriété du fichier: CYPE INGENIEROS, S.A.
- Format: FIEBDC-3/2002
- Zone géographique: Côte d'Ivoire
- Devise: XOF
- Coûts indirects: 3.00 %
- Frais généraux: 13.00 %
- Bénéfice: 6.00 %
- TVA: 18.00 %

## E Enveloppe et finition extérieure

### EP Peintures

#### EPP Peintures plastiques

**EPP020** m² Peinture plastique thermo-isolante sur parement extérieur.
Application manuelle de deux couches de peinture plastique thermo-isolante, couleur blanche, finition mate, texture lisse, diluées avec 15% d'eau, (rendement: 0,29 l/m² chaque couche); application préalable d'une couche d'impression acrylique régulière de l'absorption, sur parement extérieur en mortier.
Critère d'évaluation économique: Le prix comprend la protection des éléments du contour qui pourraient être affectés pendant les travaux et la résolution des points singuliers.
Inclut: Préparation, nettoyage et ponçage préalable du support. Préparation du mélange. Application d'une couche de fond. Application de deux couches de finition.
Critère pour le métré: Surface mesurée selon documentation graphique du Projet, avec le même critère que le support de base.
Critère pour le mémoire: On mesurera la surface réellement exécutée selon les spécifications du Projet, avec le même critère que le support de base.

| Code | U | Désignation | Quantité | Prix | Montant |
|---|---|---|---|---|---|
| mt27pfs010b | l | Impression acrylique, régulant l'absorption, perméable à la vapeur d'eau et résistante aux alcalis, à appliquer à la brosse, au rouleau ou au pistolet. (matériau) | 0.058 | 9272.39 | 537.80 |
| mt27pii050r | l | Peinture thermo-isolante pour extérieur, à base de résines acryliques, couleur blanche, finition mate, texture lisse, perméable à la vapeur d'eau et résistante aux alcalis, conductivité thermique 0,0406 W/(mK) et avec un contenu de substances organiques volatiles (VOC) < 5 g/l; à appliquer à la brosse, au rouleau ou au pistolet, selon NF EN 1504-2. (matériau) | 0.580 | 13680.91 | 7934.93 |
| op00tal020 |  | Malaxeur éléctrique. | 1.000 | 0.00 | 0.00 |
| mo038 | h | Compagnon professionnel III/CP2 peintre. (main-d'œuvre) | 0.179 | 1542.64 | 276.13 |
| mo076 | h | Ouvrier professionnel II/OP peintre. (main-d'œuvre) | 0.179 | 988.51 | 176.94 |
| % | % | Frais de chantier des unités d'ouvrage | 2 % | 8925.80 | 178.52 |
|  |  | Coûts directs |  |  | 9104.32 |
