# Toiture inclinée de plaques translucides de polycarbonate, de profilé mini onde, fixées mécaniquement, avec une pente supérieure à 10%

- Propriété du fichier: CYPE INGENIEROS, S.A.
- Format: FIEBDC-3/2002
- Zone géographique: Côte d'Ivoire
- Coûts indirects: 3.00 %
- Frais généraux: 13.00 %
- Bénéfice: 6.00 %
- TVA: 18.00 %

## E Enveloppe et finition extérieure

### EU Couvertures de toitures inclinées

#### EUO Plaques ondulées

**EUO010** m² Toiture inclinée de plaques translucides de polycarbonate, de profilé mini onde, fixées mécaniquement, avec une pente supérieure à 10%.
Fourniture et montage de la couverture de pans de toitures inclinées, avec une pente supérieure à 10%, avec plaques translucides de polycarbonate, de profilé mini onde, constituées de résine thermoplastique de polycarbonate, de 0,8 mm d'épaisseur, avec une transmission de luminosité de 90%, fixées mécaniquement à tout type de panne structurale (non comprise dans ce prix). Comprend les recouvrements, les éléments de fixation, les accessoires, les joints, les arrêts périmétriques et les autres pièces d'arrêt pour la résolution de points singuliers.
Inclut: Implantation des plaques par pan. Découpe, préparation et mise en place des plaques. Réalisation des joints et du périmètre. Fixation mécanique des plaques. Résolution des points singuliers avec des pièces d'arrêt.
Critère de métré de projet: Surface mesurée en grandeur nature, selon documentation graphique du Projet.
Critère de mesure de l'ouvrage: On mesurera, en grandeur réelle, la surface réellement exécutée selon les spécifications du Projet.

| Code | U | Désignation | Quantité | Prix | Montant |
|---|---|---|---|---|---|
| mt13lpo100cg | m² | Plaque translucide de polycarbonate, de profilé mini onde, constituée de résine thermoplastique de polycarbonate, de 0,8 mm d'épaisseur, avec une transmission de luminosité de 90%. (matériau) | 1.200 | 12.71 | 15.25 |
| mt13lpo040a | m | Pièce de faîtage, couleur noir, pour couverture de plaques. (matériau) | 0.100 | 7.58 | 0.76 |
| mt13lpo020a | m | Pièce d'arrêt périmétrique pour couverture de plaques. (matériau) | 0.100 | 6.35 | 0.64 |
| mt13lpo070a | U | Aérateur de 86x47 cm, pour couverture de plaques. (matériau) | 0.020 | 98.05 | 1.96 |
| mt13blw120 | U | Vis autoforeuse pour fixation de plaques. (matériau) | 2.000 | 0.54 | 1.08 |
| op00ciz010 |  | Cisaille. | 1.000 | 0.00 | 0.00 |
| op00roe010 |  | Grignoteuse. | 1.000 | 0.00 | 0.00 |
| mo051 | h | Compagnon professionnel III/CP2 monteur de parois industrielles. (main-d'œuvre) | 0.103 | 1.57 | 0.16 |
| mo098 | h | Ouvrier professionnel II/OP monteur de parois industrielles. (main-d'œuvre) | 0.103 | 0.96 | 0.10 |
| % | % | Coûts directs complémentaires | 2 % | 19.95 | 0.40 |
|  |  | Coûts directs |  |  | 20.35 |
