# Miroir de couleur de 3 mm d'épaisseur, fixé avec du mastic au parement

- Propriété du fichier: CYPE INGENIEROS, S.A.
- Format: FIEBDC-3/2002
- Zone géographique: Côte d'Ivoire
- Coûts indirects: 3.00 %
- Frais généraux: 13.00 %
- Bénéfice: 6.00 %
- TVA: 18.00 %

## F Aménagements et finitions

### FM Revêtements de murs

#### FMM Miroirs

**FMM010** m² Miroir de couleur de 3 mm d'épaisseur, fixé avec du mastic au parement.
Fourniture et mise en place d'un miroir de couleur de 3 mm d'épaisseur, avec une peinture de protection, couleur argent, par sa face postérieure, fixé avec du mastic au parement. Comprend la finition de bord, et mastic.
Inclut: Nettoyage et préparation du support. Application du mastic. Mise en place du miroir. Nettoyage final.
Critère de métré de projet: Surface mesurée selon documentation graphique du Projet.
Critère de mesure de l'ouvrage: On mesurera la surface réellement exécutée selon les spécifications du Projet.

| Code | U | Désignation | Quantité | Prix | Montant |
|---|---|---|---|---|---|
| mt21vsj020c | m² | Miroir couleur bronze, 3 mm. (matériau) | 1.005 | 62.82 | 63.13 |
| mt21vva030 | m | Finition du bord du miroir. (matériau) | 4.000 | 2.75 | 11.00 |
| mt21vva012 | l | Mastic à application au pistolet, de base neutre monocomposant. (matériau) | 0.105 | 17.53 | 1.84 |
| mo055 | h | Compagnon professionnel III/CP2 vitrier. (main-d'œuvre) | 0.572 | 1.73 | 0.99 |
| % | % | Coûts directs complémentaires | 2 % | 76.96 | 1.54 |
|  |  | Coûts directs |  |  | 78.50 |
