# Émail sur structure en acier

- Propriété du fichier: CYPE INGENIEROS, S.A.
- Format: FIEBDC-3/2002
- Zone géographique: Côte d'Ivoire
- Devise: XOF
- Coûts indirects: 3.00 %
- Frais généraux: 13.00 %
- Bénéfice: 6.00 %
- TVA: 18.00 %

## F Aménagements et finitions

### FP Peintures

#### FPE Spéciales métal

**FPE010** m² Émail sur structure en acier.
Application manuelle de deux couches d'émail synthétique à séchage rapide, à base de résines alkydiques, couleur blanche, finition brillante, (rendement: 0,077 l/m² chaque couche); application préalable d'une couche d'impression synthétique antioxydante à séchage rapide, à base de résines alkydiques, couleur grise, finition mat (rendement: 0,125 l/m²), sur poutre constituée de pièces simples de profilés laminés en acier.
Inclut: Préparation et nettoyage de la surface support. Application d'une couche d'impression. Application de deux couches de finition.
Critère pour le métré: Surface mesurée selon documentation graphique du Projet.
Critère pour le mémoire: On mesurera la surface réellement exécutée selon les spécifications du Projet.

| Code | U | Désignation | Quantité | Prix | Montant |
|---|---|---|---|---|---|
| mt27pfi200a | l | Impression synthétique antioxydante à séchage rapide, couleur grise, finition mat, à base de résines alkydiques, pigments organiques, pigments inorganiques, pigments antioxydants et dissolvant formulé à base d'un mélange d'hydrocarbures, à appliquer à la brosse, au rouleau ou au pistolet sur surfaces métalliques. (matériau) | 0.125 | 2630.46 | 328.81 |
| mt27ess200c | l | Émail synthétique à séchage rapide, pour extérieur, couleur blanche, finition brillante, à base de résines alkydiques, pigments organiques, pigments inorganiques, pigments antioxydants et dissolvant formulé à base d'un mélange d'hydrocarbures, à appliquer à la brosse, au rouleau ou au pistolet sur surfaces métalliques. (matériau) | 0.154 | 11229.33 | 1729.32 |
| mq07ple010bg | U | Location par jour de nacelle élévatrice à bras articulé, moteur diesel, de 16 m de hauteur maximale de travail, y compris la maintenance et l'assurance de responsabilité civile. (matériel) | 0.010 | 60521.89 | 605.22 |
| op00dec010 |  | Décapeur. | 1.000 | 0.00 | 0.00 |
| mo038 | h | Compagnon professionnel III/CP2 peintre. (main-d'œuvre) | 0.809 | 1887.12 | 1526.68 |
| mo076 | h | Ouvrier professionnel II/OP peintre. (main-d'œuvre) | 0.144 | 1209.92 | 174.23 |
| % | % | Frais de chantier des unités d'ouvrage | 2 % | 4364.26 | 87.29 |
|  |  | Coûts directs |  |  | 4451.55 |
