# Film anticondensation pour miroir de salle de bain

- Propriété du fichier: CYPE INGENIEROS, S.A.
- Format: FIEBDC-3/2002
- Zone géographique: Côte d'Ivoire
- Devise: XOF
- Coûts indirects: 3.00 %
- Frais généraux: 13.00 %
- Bénéfice: 6.00 %
- TVA: 18.00 %

## T Équipements techniques

### TB Équipements sanitaires

#### TBA Accessoires

**TBA150** U Film anticondensation pour miroir de salle de bain.
Film radiant électrique pour éviter la condensation sur miroir de salle de bain, puissance 30 W, dimensions 350x350 mm, avec surface autoadhésive et alimentation monophasée à 230 V.
Inclut: Montage dans la partie arrière du miroir, connexion et contrôle de son bon fonctionnement.
Critère pour le métré: Nombre d'unités prévues, selon documentation graphique du Projet.
Critère pour le mémoire: On mesurera le nombre d'unités réellement exécutées selon les spécifications du Projet.

| Code | U | Désignation | Quantité | Prix | Montant |
|---|---|---|---|---|---|
| mt31ilo010acm | U | Film radiant électrique pour éviter la condensation sur miroir de salle de bain, puissance 30 W, dimensions 350x350 mm, avec surface autoadhésive et alimentation monophasée à 230 V. (matériau) | 1.000 | 39575.34 | 39575.34 |
| mt35aia010b | m | Tube souple en PVC, annelé, de couleur noire, de 20 mm de diamètre nominal, pour canalisation encastrée dans des parois maçonnées (horizontales et verticales). Résistance à la compression 320 N, résistance à l'impact 1 joule, température de travail -5°C jusqu'à 60°C, avec degré de protection IP545 selon NF EN 60529, non propagateur de la flamme. Selon NF EN 61386-1 et NF EN 61386-22. (matériau) | 1.500 | 352.71 | 529.07 |
| mt35cun020a | m | Câble unipolaire H07Z1-K (AS), sa tension assignée étant de 450/750 V, réaction au feu classe Cca-s1a,d1,a1 selon FR EN 50575, avec conducteur multifilaire de cuivre classe 5 (-K) de 1,5 mm² de section, avec isolation de composé thermoplastique à base de polyoléfine sans halogènes à faible émission de fumées et de gaz corrosifs (Z1). (matériau) | 4.500 | 346.71 | 1560.20 |
| mo102 | h | Ouvrier professionnel II/OP électricien. (main-d'œuvre) | 0.211 | 1207.61 | 254.81 |
| % | % | Frais de chantier des unités d'ouvrage | 2 % | 41919.42 | 838.39 |
|  |  | Coûts directs |  |  | 42757.81 |
