# Radiateur sèche-serviettes

- Propriété du fichier: CYPE INGENIEROS, S.A.
- Format: FIEBDC-3/2002
- Zone géographique: Côte d'Ivoire
- Devise: XOF
- Coûts indirects: 3.00 %
- Frais généraux: 13.00 %
- Bénéfice: 6.00 %
- TVA: 18.00 %

## T Équipements techniques

### TC ECS et chauffage

#### TCM Émetteurs à eau

**TCM040** U Radiateur sèche-serviettes.
Radiateur sèche-serviettes tubulaire en tôle d'acier finition blanche, pour salle de bain, gamme basique, de 500x733 mm et émission calorifique 358 kcal/h pour une différence moyenne de température de 50°C entre le radiateur et le milieu ambiant, en installation de chauffage centralisé par eau, pour installation avec système bitube. Comprend vanne thermostatique, détenteur, les accessoires de connexion et de montage, un jeu de supports et les ancrages de fixation au parement, le purgeur et tous les accessoires nécessaires à son bon fonctionnement. Totalement monté, connecté et testé.
Inclut: Implantation à l'aide d'un plan. Fixation au parement via des éléments d'ancrage. Emplacement et fixation des unités. Montage des accessoires. Connexion au réseau de conduction d'eau.
Critère pour le métré: Nombre d'unités prévues, selon documentation graphique du Projet.
Critère pour le mémoire: On mesurera le nombre d'unités réellement exécutées selon les spécifications du Projet.

| Code | U | Désignation | Quantité | Prix | Montant |
|---|---|---|---|---|---|
| mt38emn140a | U | Radiateur sèche-serviettes tubulaire en tôle d'acier finition blanche, pour salle de bain, dans les installations d'eau chaude jusqu'à 8 bar et 110°C, gamme basique, de 500x733 mm et émission calorifique 358 kcal/h pour une différence moyenne de température de 50°C entre le radiateur et le milieu ambiant. (matériau) | 1.000 | 126319.76 | 126319.76 |
| mt38emn041a | U | Kit de supports et ancrages de fixation au mur, pour radiateur sèche-serviettes tubulaire, finition blanche. (matériau) | 1.000 | 9301.90 | 9301.90 |
| mt38emi113 | U | Kit pour connexion de radiateur en tôle d'acier au tuyau de distribution, composé de vanne thermostatique, détenteur, liaisons et autres accessoires nécessaires. (matériau) | 1.000 | 21817.18 | 21817.18 |
| mo004 | h | Compagnon professionnel III/CP2 chauffagiste. (main-d'œuvre) | 0.843 | 1939.14 | 1634.70 |
| mo103 | h | Ouvrier professionnel II/OP chauffagiste. (main-d'œuvre) | 0.843 | 1207.61 | 1018.02 |
| % | % | Frais de chantier des unités d'ouvrage | 2 % | 160091.56 | 3201.83 |
|  |  | Coûts directs |  |  | 163293.39 |
