# Luminaire. Installation en surface

- Propriété du fichier: CYPE INGENIEROS, S.A.
- Format: FIEBDC-3/2002
- Zone géographique: Côte d'Ivoire
- Devise: XOF
- Coûts indirects: 3.00 %
- Frais généraux: 13.00 %
- Bénéfice: 6.00 %
- TVA: 18.00 %

## T Équipements techniques

### TE Éclairage

#### TEI Équipements intérieurs

**TEI160** U Luminaire. Installation en surface.
Luminaire, de 597x29x27 mm, pour 18 DEL de 1 W; corps de luminaire en aluminium extrudé finition thermo-émaillée de couleur blanche; optique intensive; diffuseur transparent; ballast électronique; protection IP20 et isolation classe F. Installation en surface. Comprend les lampes.
Inclut: Implantation. Montage, connexion et contrôle de son bon fonctionnement.
Critère pour le métré: Nombre d'unités prévues, selon documentation graphique du Projet.
Critère pour le mémoire: On mesurera le nombre d'unités réellement exécutées selon les spécifications du Projet.

| Code | U | Désignation | Quantité | Prix | Montant |
|---|---|---|---|---|---|
| mt34ode550a | U | Luminaire, de 597x29x27 mm, pour 18 DEL de 1 W; corps de luminaire en aluminium extrudé finition thermo-émaillée de couleur blanche; optique intensive; diffuseur transparent; ballast électronique; protection IP20 et isolation classe F. (matériau) | 1.000 | 265166.13 | 265166.13 |
| mo003 | h | Compagnon professionnel III/CP2 électricien. (main-d'œuvre) | 0.158 | 1775.02 | 280.45 |
| mo102 | h | Ouvrier professionnel II/OP électricien. (main-d'œuvre) | 0.158 | 1105.55 | 174.68 |
| % | % | Frais de chantier des unités d'ouvrage | 2 % | 265621.26 | 5312.43 |
|  |  | Coûts directs |  |  | 270933.69 |
