# Protection passive contre les incendies de conduits métalliques de ventilation et extraction de fumées, avec des laines minérales

- Propriété du fichier: CYPE INGENIEROS, S.A.
- Format: FIEBDC-3/2002
- Zone géographique: Côte d'Ivoire
- Devise: XOF
- Coûts indirects: 3.00 %
- Frais généraux: 13.00 %
- Bénéfice: 6.00 %
- TVA: 18.00 %

## T Équipements techniques

### TI Protections contre les incendies

#### TII Protection passive contre les incendies

**TII110** m² Protection passive contre les incendies de conduits métalliques de ventilation et extraction de fumées, avec des laines minérales.
Système de protection passive contre les incendies de conduit métallique vertical de section rectangulaire pour garantir la résistance au feu EI 15 selon NF EN 1366-1, par le recouvrement avec panneaux de laine minérale, selon NF EN 14303, de 60 mm d'épaisseur, conductivité thermique 0,031 W/(mK). Comprend les boulons électrosoudés pour la fixation des panneaux à la surface métallique, les vis hélicoïdales en acier inoxydable, de 80 mm de longueur, pour union de joints longitudinaux entre panneaux isolants, la pâte intumescente en base aqueuse pour le scellement ignifuge d'un passage de conduits métalliques entre secteurs d'incendie, l'adhésif incombustible et inorganique, à base de silicate de sodium alcalin, pour le scellement ignifuge de la rencontre entre la laine minérale et le parement, et les profilés en L, en acier galvanisé, de 30 mm pour le renfort de la jonction entre la laine minérale et le parement.
Inclut: Découpe et ajustement des panneaux. Fixation des panneaux à la surface métallique. Résolution des jonctions longitudinales entre panneaux isolants. Scellement d'un passage de conduits métalliques entre secteurs d'incendie. Scellement de la rencontre entre la laine minérale et le parement. Mise en place des profilés de renfort.
Critère pour le métré: Surface mesurée selon documentation graphique du Projet.
Critère pour le mémoire: On mesurera la surface réellement exécutée selon les spécifications du Projet.

| Code | U | Désignation | Quantité | Prix | Montant |
|---|---|---|---|---|---|
| mt42coi120k | m² | Panneau de laine minérale, selon NF EN 14303, de 60 mm d'épaisseur, conductivité thermique 0,031 W/(mK), Euroclasse A1 de réaction au feu selon NF EN 13501-1, pour la protection contre les incendies des conduits métalliques rectangulaires. (matériau) | 1.100 | 39126.31 | 43038.94 |
| mt12psg160d | m | Profilé en L, en acier galvanisé, de 30 mm. (matériau) | 0.670 | 730.03 | 489.12 |
| mt42coi036a | U | Cartouche de 310 ml de pâte intumescente en base aqueuse, couleur blanche, avec pH neutre et sans dissolvants, pour le scellement ignifuge d'un passage de conduits métalliques entre secteurs d'incendie. (matériau) | 0.020 | 29078.15 | 581.56 |
| mt42coi035a | kg | Adhésif incombustible et inorganique, à base de silicate de sodium alcalin, à prise lente, pour le scellement ignifuge de la rencontre entre la laine minérale et le parement. (matériau) | 0.050 | 7402.83 | 370.14 |
| mt42coi037a | U | Boulons électrosoudables, de 40 mm de longueur, pour fixation du panneau à la surface métallique. (matériau) | 18.000 | 123.04 | 2214.72 |
| mt42coi038b | U | Vis hélicoïdale en acier inoxydable, de 80 mm de longueur, pour union de joints longitudinaux entre panneaux isolants. (matériau) | 4.000 | 194.40 | 777.60 |
| mo054 | h | Compagnon professionnel III/CP2 poseur d'isolants rigides ou flexibles. (main-d'œuvre) | 0.422 | 1939.14 | 818.32 |
| mo101 | h | Ouvrier professionnel II/OP poseur d'isolants rigides ou flexibles. (main-d'œuvre) | 0.422 | 1209.92 | 510.59 |
| % | % | Frais de chantier des unités d'ouvrage | 2 % | 48800.99 | 976.02 |
|  |  | Coûts directs |  |  | 49777.01 |
