# Extincteur

- Propriété du fichier: CYPE INGENIEROS, S.A.
- Format: FIEBDC-3/2002
- Zone géographique: Côte d'Ivoire
- Devise: XOF
- Coûts indirects: 3.00 %
- Frais généraux: 13.00 %
- Bénéfice: 6.00 %
- TVA: 18.00 %

## T Équipements techniques

### TI Protections contre les incendies

#### TIX Extincteurs

**TIX010** U Extincteur.
Extincteur avec chariot, de poussière chimique ABC polyvalente antibraise, avec pression incorporée, d'efficacité ABC, avec 25 kg d'agent extincteur, avec manomètre et tuyau avec embout diffuseur. Comprend les roues.
Inclut: Implantation. Mise en place de l'extincteur.
Critère pour le métré: Nombre d'unités prévues, selon documentation graphique du Projet.
Critère pour le mémoire: On mesurera le nombre d'unités réellement mises en place selon les spécifications du Projet.

| Code | U | Désignation | Quantité | Prix | Montant |
|---|---|---|---|---|---|
| mt41ixi020a | U | Extincteur avec chariot, de poussière chimique ABC polyvalente antibraise, avec pression incorporée, d'efficacité ABC, avec 25 kg d'agent extincteur, avec manomètre et tuyau avec embout diffuseur, selon NF EN 3. (matériau) | 1.000 | 214511.81 | 214511.81 |
| mo113 | h | Ouvrier d'exécution I/OE1 construction. (main-d'œuvre) | 0.053 | 1065.47 | 56.47 |
| % | % | Frais de chantier des unités d'ouvrage | 2 % | 214568.28 | 4291.37 |
|  |  | Coûts directs |  |  | 218859.65 |
