# Escalier mécanique électrique, pour intérieur, de 30° d'inclinaison, pour franchir une hauteur de 5 m, avec une largeur utile de 0,8 m, balustrade de 1,0 m et 0,5 m/s de vitesse

- Propriété du fichier: CYPE INGENIEROS, S.A.
- Format: FIEBDC-3/2002
- Zone géographique: Côte d'Ivoire
- Coûts indirects: 3.00 %
- Frais généraux: 13.00 %
- Bénéfice: 6.00 %
- TVA: 18.00 %

## T Équipements techniques

### TK Appareils élévateurs

#### TKE Escaliers mécaniques

**TKE010** U Escalier mécanique électrique, pour intérieur, de 30° d'inclinaison, pour franchir une hauteur de 5 m, avec une largeur utile de 0,8 m, balustrade de 1,0 m et 0,5 m/s de vitesse.
Fourniture et installation complète d'escalier mécanique électrique, pour intérieur, de 30° d'inclinaison, pour franchir une hauteur de 5 m, avec une largeur utile de 0,8 m, balustrade de 1,0 m et 0,5 m/s de vitesse. Comprend les passe-câbles, le tableau et le câble de manoeuvre, l'installation électrique, la ligne téléphonique et les systèmes de sécurité. Totalement montée, connectée et testée.
Inclut: Implantation des appuis. Montage de passe-câbles. Mise en place de l'escalier mécanique sur les appuis. Montage du cadre et connexion du câble de manoeuvre. Connexion au réseau électrique. Installation de la ligne téléphonique et des systèmes de sécurité.
Critère de métré de projet: Nombre d'unités prévues, selon documentation graphique du Projet.
Critère de mesure de l'ouvrage: On mesurera le nombre d'unités réellement exécutées selon les spécifications du Projet.

| Code | U | Désignation | Quantité | Prix | Montant |
|---|---|---|---|---|---|
| mt39emc010g | U | Escalier mécanique électrique, pour intérieur, de 30° d'inclinaison, pour franchir une hauteur de 5 m, avec une largeur utile de 0,8 m, balustrade de 1,0 m et 0,5 m/s de vitesse. Selon NF EN 115-1. (matériau) | 1.000 | 194333.03 | 194333.03 |
| mt39www020 | U | Produits complémentaires pour installations de transport. (matériau) | 2.500 | 13.72 | 34.30 |
| mo015 | h | Compagnon professionnel III/CP2 ascensoriste. (main-d'œuvre) | 62.723 | 1.43 | 89.69 |
| mo083 | h | Ouvrier professionnel II/OP ascensoriste. (main-d'œuvre) | 62.723 | 0.83 | 52.06 |
| % | % | Coûts directs complémentaires | 2 % | 194509.08 | 3890.18 |
|  |  | Coûts directs |  |  | 198399.26 |
