# Interrupteur en charge et sectionneur, tétrapolaire (4P) de 600 A

- Propriété du fichier: CYPE INGENIEROS, S.A.
- Format: FIEBDC-3/2002
- Zone géographique: Côte d'Ivoire
- Coûts indirects: 3.00 %
- Frais généraux: 13.00 %
- Bénéfice: 6.00 %
- TVA: 18.00 %

## T Équipements techniques

### TL Installations électriques

#### TLA Appareils modulaires de protection et commande

**TLA020** U Interrupteur en charge et sectionneur, tétrapolaire (4P) de 600 A.
Fourniture et installation d'interrupteur en charge et sectionneur, tétrapolaire (4P) de 600 A. Comprend les accessoires et les fixations. Totalement monté, connecté et testé.
Inclut: Montage et connexion de l'élément.
Critère de métré de projet: Nombre d'unités prévues, selon documentation graphique du Projet.
Critère de mesure de l'ouvrage: On mesurera le nombre d'unités réellement exécutées selon les spécifications du Projet.

| Code | U | Désignation | Quantité | Prix | Montant |
|---|---|---|---|---|---|
| mt35cgm215p | U | Interrupteur en charge et sectionneur, tétrapolaire (4P) de 600 A. Selon IEC 60947-1 et IEC 60947-3. (matériau) | 1.000 | 792.80 | 792.80 |
| mo002 | h | Compagnon professionnel III/CP2 électricien. (main-d'œuvre) | 0.396 | 1.43 | 0.57 |
| % | % | Coûts directs complémentaires | 2 % | 793.37 | 15.87 |
|  |  | Coûts directs |  |  | 809.24 |
