# Transport, mise en oeuvre et retrait d'un équipement complet pour système Wellpoint

- Propriété du fichier: CYPE Ingenieros S.A.
- Format: FIEBDC-3/2016
- Logiciel: Générateur de prix de la construction. CYPE Ingenieros, S.A.
- Date: 14/04/2024
- Zone géographique: Côte d'Ivoire
- Devise: XOF
- Coûts indirects: 3 %
- Frais généraux: 13 %
- Bénéfice: 6 %
- TVA: 18 %

## A VRD et aménagements extérieurs

### AT Terrassement

#### ATP Systèmes de pompage

**ATP090** U Transport, mise en oeuvre et retrait d'un équipement complet pour système Wellpoint.
Transport, mise en oeuvre et retrait d'un équipement complet pour système de drainage Wellpoint.
Critère d'évaluation économique: Le prix comprend le déplacement au chantier du personnel spécialisé.
Inclut: Transport au chantier. Montage de l'équipement. Démontage de l'équipement. Retrait de l'équipement>.
Critère pour le métré: Nombre d'unités prévues, selon documentation graphique du Projet.
Critère pour le mémoire: On mesurera le nombre d'unités réellement exécutées selon les spécifications du Projet.

| Code | U | Désignation | Quantité | Prix | Montant |
|---|---|---|---|---|---|
| mq12swp010a | U | Transport, mise en oeuvre et retrait d'équipement complet pour système de drainage Wellpoint. (matériel) | 1 | 351576.84 | 351576.840 |
| % | % | Frais de chantier des unités d'ouvrage | 2 % | 351576.840 | 7031.537 |
|  |  | Coûts directs |  |  | 358608.377 |
