# Bardage ventilé, de planches en acier corten

- Propriété du fichier: CYPE Ingenieros S.A.
- Format: FIEBDC-3/2016
- Logiciel: Générateur de prix de la construction. CYPE Ingenieros, S.A.
- Date: 14/04/2024
- Zone géographique: Côte d'Ivoire
- Devise: XOF
- Coûts indirects: 3 %
- Frais généraux: 13 %
- Bénéfice: 6 %
- TVA: 18 %

## E Enveloppe et finition extérieure

### EB Revêtements et bardages de parement

#### EBA Bardages ventilés en acier

**EBA010** m² Bardage ventilé, de planches en acier corten.
Bardage ventilé, de planches en acier corten avec résistance améliorée à la corrosion atmosphérique S355J0WP selon NF EN 10025-5, de 2,0 mm d'épaisseur; mise en place avec des vis en acier inoxydable A2, sur l'ossature de soutien en alliage d'aluminium EN AW-6060 T6. Comprend les tire-fonds et les chevilles à expansion en acier inoxydable A2, pour la fixation de l'ossature de soutien.
Critère d'évaluation économique: Le prix ne comprend pas l'isolation thermique.
Inclut: Nettoyage et préparation de la surface support. Implantation des joints de dilatation et des pans. Implantation du calepinage du revêtement et des points d'ancrage de l'ossature de soutien. Fixation de l'ossature de soutien à la paroi principale et au plancher. Préparation du revêtement. Aplomb, nivellement et alignement du revêtement. Fixation définitive du revêtement à l'ossature de soutien. Réalisation de tous les travaux nécessaires pour la résolution des ouvertures. Résolution des points singuliers.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt12pac010b | kg | Plaque en acier corten avec résistance améliorée à la corrosion atmosphérique S355J0WP selon NF EN 10025-5, de 2 mm d'épaisseur, avec une masse surfacique de 16,49 kg/m², travaillé en atelier pour placer avec des fixations mécaniques; avec des vis en acier inoxydable A2 pour la fixation du revêtement à l'ossature de soutien; avec le prix augmenté de 5% pour cause de pièces spéciales pour la résolution des points singuliers. (matériau) | 16.49 | 2006.67 | 33089.988 |
| mt19sbg020 | m² | Sous-structure support, pour le soutien du bardage, réglable verticalement et horizontalement, formée de profilés verticaux et profilé supérieur horizontal en aluminium extrudé de composition 6060 avec traitement thermique T6; équerres de charge et équerres d'appui; clips en polyamide renforcée avec de la fibre de verre; avec tirefonds en acier inoxydable A2 et chevilles en nylon pour la fixation des profilés à la couche principale et chevilles à expansion, en acier inoxydable A2 pour la fixation des profilés au plancher. (matériau) | 1 | 28298.91 | 28298.910 |
| mo052 | h | Compagnon professionnel III/CP2 poseur de systèmes de façades préfabriqués. (main-d'œuvre) | 0.664 | 1939.14 | 1287.589 |
| mo099 | h | Ouvrier professionnel II/OP poseur de systèmes de façades préfabriqués. (main-d'œuvre) | 0.664 | 1209.92 | 803.387 |
| % | % | Frais de chantier des unités d'ouvrage | 2 % | 63479.874 | 1269.597 |
|  |  | Coûts directs |  |  | 64749.471 |

Déchets:
- pose: mt12pac010b; facteur de déchet 0.0045
- pose: mt19sbg020; facteur de déchet 0.024

## Ressources

**mt12pac010b** kg Plaque en acier corten avec résistance améliorée à la corrosion atmosphérique S355J0WP selon NF EN 10025-5
Données techniques: Coût énergétique 9.830 MJ; Émission de CO2 0.510 kg; Code CED 17 04 05; Masse de l'élément 1 kg; Volume 0.000476 m3

**mt19sbg020** m² Sous-structure support
Données techniques: Coût énergétique 337.981 MJ; Émission de CO2 24.826 kg; Code CED 17 04 02; Masse de l'élément 3 kg; Volume 0.002 m3
Déchets:
- emballage: re170203 Plastique. (composant de déchet); quantité 0.022 kg; Code CED 17 02 03; Masse de l'élément 1 kg; Volume 0.001667 m3
