# Imperméabilisation d'un joint de dilatation. Système "PANTALLAX"

- Propriété du fichier: CYPE Ingenieros S.A.
- Format: FIEBDC-3/2016
- Logiciel: Générateur de prix de la construction. CYPE Ingenieros, S.A.
- Date: 14/04/2024
- Zone géographique: Côte d'Ivoire
- Devise: XOF
- Coûts indirects: 3 %
- Frais généraux: 13 %
- Bénéfice: 6 %
- TVA: 18 %

## E Enveloppe et finition extérieure

### EE Étanchéité: imperméabilisations

#### EEJ Joints

**EEJ040** m Imperméabilisation d'un joint de dilatation. Système "PANTALLAX".
Imperméabilisation d'un joint de dilatation dans un radier, par dessous de la nappe phréatique. Système "PANTALLAX", constitué de système Geoben "PANTALLAX", géocomposite de bentonite de sodium, de 6 mm d'épaisseur, horizontalement sur le béton de propreté, et verticalement dans l'espace du joint, en occupant l'épaisseur de la dalle, une fois que la dalle est décoffrée de l'un de ses côtés; ouverture de la rainure de 3-5x25 cm; mise en place de système Hypal constitué de bande élastique imperméable, de polyéthylène chlorosulfoné, de 20 cm de largeur et 2 mm d'épaisseur, avec des perforations sur toute leur longueur pour augmenter l'adhérence et mortier à trois composants à base de résine époxy; et scellement d'un joint, système Mortar, avec du mortier pour réparation et imperméabilisation, (rendement: 18 kg/m).
Inclut: Extension et fixation du matelas. Réalisation du rainurage. Mise en place de la membrane. Application de l'imperméabilisation.
Critère pour le métré: Longueur mesurée selon documentation graphique du Projet.
Critère pour le mémoire: On mesurera la longueur réellement exécutée selon les spécifications du Projet.

| Code | U | Désignation | Quantité | Prix | Montant |
|---|---|---|---|---|---|
| mt15ppi050a | m² | Géocomposite de bentonite de sodium, de 6 mm d'épaisseur, constitué d'un géotextile non tissé en polypropylène, de 200 g/m², 5,3 kg/m² de granules de bentonite de sodium naturel et un géotextile tissé en polypropylène, de 110 g/m², pour système Geoben "PANTALLAX", apte pour une utilisation en environnements salins. (matériau) | 1.6 | 6976.42 | 11162.272 |
| mt15ppi030a | m² | Bande élastique imperméable, de polyéthylène chlorosulfoné, de 20 cm de largeur et 2 mm d'épaisseur, avec des perforations sur toute leur longueur pour augmenter l'adhérence; pour le scellement des joints de dilatation, système Hypal "PANTALLAX". (matériau) | 0.2 | 71878.29 | 14375.658 |
| mt15ppi040a | kg | Mortier à trois composants à base de résine époxy; pour le scellement des joints de dilatation, système Hypal "PANTALLAX". (matériau) | 1.22 | 10257.46 | 12514.101 |
| mt09rev030a | kg | Mortier pour réparation et imperméabilisation de surfaces, système Mortar "PANTALLAX". (matériau) | 18 | 632.87 | 11391.660 |
| mo032 | h | Compagnon professionnel III/CP2 poseur de produits imperméabilisants. (main-d'œuvre) | 0.896 | 1887.12 | 1690.860 |
| mo070 | h | Ouvrier professionnel II/OP poseur de produits imperméabilisants. (main-d'œuvre) | 0.896 | 1209.92 | 1084.088 |
| % | % | Frais de chantier des unités d'ouvrage | 2 % | 52218.639 | 1044.373 |
|  |  | Coûts directs |  |  | 53263.012 |

Déchets:
- pose: mt15ppi050a; facteur de déchet 0.03
- pose: mt15ppi030a; facteur de déchet 0.03
- pose: mt09rev030a Mortier pour réparation et imperméabilisation de surfaces, système Mortar "PANTALLAX"; facteur de déchet 0.0063

## Ressources

**mt15ppi050a** m² Géocomposite de bentonite de sodium
Données techniques: Coût énergétique 35.101 MJ; Émission de CO2 1.196 kg; Code CED 17 06 04; Masse de l'élément 5.61 kg; Volume 0.00935 m3
Déchets:
- emballage: re170203 Plastique. (composant de déchet); quantité 0.034 kg; Code CED 17 02 03; Masse de l'élément 1 kg; Volume 0.001667 m3

**mt15ppi030a** m² Bande élastique imperméable
Données techniques: Coût énergétique 263.670 MJ; Émission de CO2 9.398 kg; Code CED 17 06 04; Masse de l'élément 1.9 kg; Volume 0.003167 m3
Déchets:
- emballage: re170203 Plastique; quantité 0.034 kg

**mt09rev030a** kg Mortier pour réparation et imperméabilisation de surfaces, système Mortar "PANTALLAX"
Données techniques: Coût énergétique 2.394 MJ; Émission de CO2 0.194 kg; Code CED 17 01 01; Masse de l'élément 1 kg; Volume 0.000667 m3
Déchets:
- emballage: re150101 Emballages en papier et en carton. (composant de déchet); quantité 0.014 kg; Code CED 15 01 01; Masse de l'élément 1 kg; Volume 0.001333 m3
- emballage: re170201 Bois. (composant de déchet); quantité 0.001 kg; Code CED 17 02 01; Masse de l'élément 1 kg; Volume 0.000909 m3
- emballage: re170203 Plastique; quantité 0.003 kg
