# Mise en place et fixation d'un précadre en bois sur l'ossature autoportante de la cloison de plaques

- Propriété du fichier: CYPE INGENIEROS, S.A.
- Format: FIEBDC-3/2002
- Zone géographique: Côte d'Ivoire
- Devise: XOF
- Coûts indirects: 3.00 %
- Frais généraux: 13.00 %
- Bénéfice: 6.00 %
- TVA: 18.00 %

**FKP030** U Mise en place et fixation d'un précadre en bois sur l'ossature autoportante de la cloison de plaques, à l'aide de vis, pendant l'exécution de la cloison et avant la mise en place du revêtement de sol, pour fixation postérieure, sur celui-ci, du cadre de la menuiserie de plus de 4 m² de surface.
Mise en place et fixation d'un précadre en bois sur l'ossature autoportante de la cloison de plaques, à l'aide de vis, pendant l'exécution de la cloison et avant la mise en place du revêtement de sol, pour fixation postérieure, sur celui-ci, du cadre de la menuiserie de plus de 4 m² de surface.
Inclut: Implantation. Nivellement et mise d'aplomb. Fixation définitive du précadre.
Critère de métré de projet: Nombre d'unités prévues, selon documentation graphique du Projet.
Critère de mesure de l'ouvrage: On mesurera le nombre d'unités réellement exécutées selon les spécifications du Projet.

| Code | U | Désignation | Quantité | Prix | Montant |
|---|---|---|---|---|---|
| mo020 | h | Compagnon professionnel III/CP2 construction. (main-d'œuvre) | 0.342 | 1180.93 | 403.88 |
| mo113 | h | Ouvrier d'exécution I/OE1 construction. (main-d'œuvre) | 0.342 | 722.36 | 247.05 |
| % | % | Frais de chantier des unités d'ouvrage | 2 % | 650.93 | 13.02 |
|  |  | Coûts directs |  |  | 663.95 |
