# Faux plafond continu suspendu

- Propriété du fichier: CYPE INGENIEROS, S.A.
- Format: FIEBDC-3/2002
- Zone géographique: Côte d'Ivoire
- Devise: XOF
- Coûts indirects: 3.00 %
- Frais généraux: 13.00 %
- Bénéfice: 6.00 %
- TVA: 18.00 %

**FLO010** m² Faux plafond continu suspendu, situé à une hauteur inférieure à 4 m, constitué de: OSSATURE: structure métallique de profilés en C 17/47/17, en acier galvanisé type DX51D+Z140 et suspendus du plancher ou de l'élément porteur en béton; PANNEAUX: panneaux légers de laine de bois, de 600x600 mm et 25 mm d'épaisseur, résistance thermique 0,35 m²K/W, conductivité thermique 0,072 W/(mK). Comprend les fixations pour l'ancrage des profilés, la visserie pour la fixation des panneaux et les accessoires de montage.
Faux plafond continu suspendu, situé à une hauteur inférieure à 4 m, constitué de: OSSATURE: structure métallique de profilés en C 17/47/17, en acier galvanisé type DX51D+Z140 et suspendus du plancher ou de l'élément porteur en béton; PANNEAUX: panneaux légers de laine de bois, de 600x600 mm et 25 mm d'épaisseur, résistance thermique 0,35 m²K/W, conductivité thermique 0,072 W/(mK). Comprend les fixations pour l'ancrage des profilés, la visserie pour la fixation des panneaux et les accessoires de montage.
Inclut: Tracé dans les murs du niveau du faux plafond. Implantation des profilés. Signalisation des points d'ancrage au plancher ou à l'élément support. Nivellement et suspension des profilés. Découpe des panneaux. Mise en place des panneaux.
Critère de métré de projet: Surface mesurée entre les parements, selon documentation graphique du Projet, sans déduire les trémies pour les installations.
Critère de mesure de l'ouvrage: On mesurera la surface réellement exécutée selon les spécifications du Projet, sans décompter les trémies pour les installations.
Critère d'évaluation économique: Le prix comprend la résolution des rencontres et des points singuliers.

| Code | U | Désignation | Quantité | Prix | Montant |
|---|---|---|---|---|---|
| mt16vkt010b | m² | Panneau léger de laine de bois, de 600x600 mm et 25 mm d'épaisseur, constitué de copeaux de bois de 1,5 mm de diamètre agglomérés avec ciment, résistance thermique 0,35 m²K/W, conductivité thermique 0,072 W/(mK), densité 388 kg/m³, coefficient de résistance à la diffusion de la vapeur d'eau 0,4 et Euroclasse B-s1, d0 de réaction au feu, selon NF EN 13168, pour isolation thermique et acoustique et protection contre les incendies, dans des bâtiments. (matériau) | 1.050 | 10107.87 | 10613.26 |
| mt16vkt020a | U | Vis autoformeuse d'acier galvanisé, de 4,2 mm de diamètre et 45 mm de longueur. (matériau) | 4.000 | 89.49 | 357.96 |
| mt12fpg080a | m | Profilé en C 17/47/17, en acier galvanisé type DX51D+Z140, selon NF DTU 25.41 P1-2 et NF EN 14195. (matériau) | 1.680 | 590.57 | 992.16 |
| mt12psg210a | U | Attache pour faux plafonds suspendus. (matériau) | 0.900 | 470.62 | 423.56 |
| mt12psg210b | U | Goupille pour la fixation de la suspente, en faux plafonds suspendus. (matériau) | 0.900 | 75.57 | 68.01 |
| mt12psg210c | U | Connexion supérieure pour fixer la tige à la suspente, en faux plafonds suspendus. (matériau) | 0.900 | 581.89 | 523.70 |
| mt12psg190 | U | Tige d'accroche. (matériau) | 0.900 | 257.20 | 231.48 |
| mt12psg220 | U | Fixation composée d'une cheville et d'une vis 5x27. (matériau) | 0.900 | 50.19 | 45.17 |
| mo015 | h | Compagnon professionnel III/CP2 monteur de faux plafonds en plaques de plâtre. (main-d'œuvre) | 0.205 | 1215.93 | 249.27 |
| mo082 | h | Ouvrier professionnel II/OP monteur de faux plafonds en plaques de plâtre. (main-d'œuvre) | 0.205 | 752.89 | 154.34 |
| % | % | Frais de chantier des unités d'ouvrage | 2 % | 13658.91 | 273.18 |
|  |  | Coûts directs |  |  | 13932.09 |
