# Revêtement de sol continu de microciment

- Propriété du fichier: CYPE Ingenieros S.A.
- Format: FIEBDC-3/2016
- Logiciel: Générateur de prix de la construction. CYPE Ingenieros, S.A.
- Date: 14/04/2024
- Zone géographique: Côte d'Ivoire
- Devise: XOF
- Coûts indirects: 3 %
- Frais généraux: 13 %
- Bénéfice: 6 %
- TVA: 18 %

## F Aménagements et finitions

### FS Revêtements de sols

#### FSG Ciment/Granito

**FSG080** m² Revêtement de sol continu de microciment.
Revêtement de sol continu de microciment, de 3 mm d'épaisseur, réalisé sur surface absorbante. IMPRESSION: à base de résines synthétiques en dispersion aqueuse, diluée en deux parties d'eau. COUCHE DE BASE: microciment monocomposant, couleur blanche, en deux couches, (1 kg/m² chaque couche) et maille en fibre de verre anti-alcalin, de 80 g/m² de masse surfacique. COUCHE DE FINITION: microciment monocomposant, texture lisse, couleur blanche, en deux couches, (0,3 kg/m² chaque couche). COUCHE DE SCELLEMENT: impression scellante respirante et deux couches de scelleur de polyuréthane aliphatique, sans dissolvants, finition brillant.
Critère d'évaluation économique: Le prix ne comprend pas la surface support.
Inclut: Nettoyage de la surface support. Implantation des joints de dilatation et des pans. Application de la couche d'impression. Application de la couche de base. Mise en place de la maille enrobée dans la couche de base. Ponçage des petites adhérences et imperfections. Application de la couche décorative. Application de la couche de scellement. Nettoyage final de la surface terminée.
Critère pour le métré: Surface mesurée en projection horizontale, selon documentation graphique du Projet.
Critère pour le mémoire: On mesurera, en projection horizontale, la surface réellement exécutée selon les spécifications du Projet.

| Code | U | Désignation | Quantité | Prix | Montant |
|---|---|---|---|---|---|
| mt28mcm070k | l | Impression monocomposante, diluée en deux parties d'eau, à base de résines synthétiques en dispersion aqueuse, pour régulariser la porosité et améliorer l'adhérence des supports absorbants et non absorbants, à appliquer au rouleau. (matériau) | 0.135 | 8202.58 | 1107.348 |
| mt28mcm060e | m² | Maille en fibre de verre anti-alcalin, de 80 g/m² de masse surfacique et de 1x50 m, pour armer des microciments. (matériau) | 1.05 | 1345.22 | 1412.481 |
| mt28mcm080mW1e | kg | Microciment monocomposant, couleur blanche, constitué de ciment, granulats sélectionnés et additifs, de grande dureté, adhérence et flexibilité, comme couche de base, préalablement mélangé avec de l'eau, à appliquer à la truelle. (matériau) | 2 | 3199.01 | 6398.020 |
| mt28mcm080nW1d | kg | Microciment monocomposant, texture lisse, couleur blanche, constitué de ciment, granulats sélectionnés et additifs, de grande dureté, adhérence et flexibilité, comme couche de finition, préalablement mélangé avec de l'eau, à appliquer à la truelle. (matériau) | 0.6 | 3199.01 | 1919.406 |
| mt08aaa010a | m³ | Eau. (matériau) | 0.004 | 1054.78 | 4.219 |
| mt28mcm090d | l | Impression scellante respirante avec résines acryliques en dispersion aqueuse, à appliquer à la brosse. (matériau) | 0.12 | 10827.41 | 1299.289 |
| mt28mcm100p | l | Scelleur de polyuréthane aliphatique à deux composants, sans dissolvants, finition brillant, à appliquer à la brosse ou au rouleau. (matériau) | 0.12 | 30349.55 | 3641.946 |
| mo020 | h | Compagnon professionnel III/CP2 construction. (main-d'œuvre) | 0.775 | 1887.12 | 1462.518 |
| mo113 | h | Ouvrier d'exécution I/OE1 construction. (main-d'œuvre) | 1.384 | 1164.21 | 1611.267 |
| % | % | Frais de chantier des unités d'ouvrage | 2 % | 18856.494 | 377.130 |
|  |  | Coûts directs |  |  | 19233.624 |

Déchets:
- pose: mt28mcm070k; facteur de déchet 0.0374317
- pose: mt28mcm060e Maille en fibre de verre anti-alcalin, de 80 g/m² de masse surfacique et de 1x50 m, pour armer des microciments; facteur de déchet 0.055
- pose: mt28mcm080mW1e; facteur de déchet 0.050961
- pose: mt28mcm080nW1d; facteur de déchet 0.050961
- pose: mt28mcm090d Impression scellante respirante avec résines acryliques en dispersion aqueuse, à appliquer à la brosse; facteur de déchet 0.03
- pose: mt28mcm100p; facteur de déchet 0.03

## Ressources

**mt28mcm070k** l Impression monocomposante
Données techniques: Coût énergétique 76.565 MJ; Émission de CO2 2.916 kg; Code CED 17 09 04; Masse de l'élément 1.01 kg; Volume 0.000673 m3
Déchets:
- emballage: re150104 Emballages métalliques. (composant de déchet); quantité 0.059 kg; Code CED 15 01 04; Masse de l'élément 1 kg; Volume 0.001667 m3

**mt28mcm060e** m² Maille en fibre de verre anti-alcalin, de 80 g/m² de masse surfacique et de 1x50 m, pour armer des microciments
Données techniques: Coût énergétique 7.915 MJ; Émission de CO2 0.390 kg; Code CED 17 02 03; Masse de l'élément 0.08 kg; Volume 0.000133 m3
Déchets:
- emballage: re170203 Plastique. (composant de déchet); quantité 0.024 kg; Code CED 17 02 03; Masse de l'élément 1 kg; Volume 0.001667 m3

**mt28mcm080mW1e** kg Microciment monocomposant
Données techniques: Coût énergétique 15.053 MJ; Émission de CO2 0.575 kg; Code CED 17 09 04; Masse de l'élément 1 kg; Volume 0.000667 m3
Déchets:
- emballage: re170203 Plastique; quantité 0.003 kg

**mt28mcm080nW1d** kg Microciment monocomposant
Données techniques: Coût énergétique 15.053 MJ; Émission de CO2 0.575 kg; Code CED 17 09 04; Masse de l'élément 1 kg; Volume 0.000667 m3
Déchets:
- emballage: re170203 Plastique; quantité 0.003 kg

**mt08aaa010a** m³ Eau
Données techniques: Coût énergétique 60.000 MJ; Émission de CO2 30.000 kg

**mt28mcm090d** l Impression scellante respirante avec résines acryliques en dispersion aqueuse, à appliquer à la brosse
Données techniques: Coût énergétique 77.145 MJ; Émission de CO2 2.939 kg; Code CED 17 09 04; Masse de l'élément 1.017 kg; Volume 0.000678 m3
Déchets:
- emballage: re150104 Emballages métalliques; quantité 0.064 kg

**mt28mcm100p** l Scelleur de polyuréthane aliphatique à deux composants
Données techniques: Coût énergétique 149.135 MJ; Émission de CO2 7.243 kg; Code CED 17 09 04; Masse de l'élément 1.03 kg; Volume 0.000687 m3
Déchets:
- emballage: re150104 Emballages métalliques; quantité 0.064 kg
