# Structure métallique légère autoportante de toiture inclinée

- Propriété du fichier: CYPE Ingenieros S.A.
- Format: FIEBDC-3/2016
- Logiciel: Générateur de prix de la construction. CYPE Ingenieros, S.A.
- Date: 14/04/2024
- Zone géographique: Côte d'Ivoire
- Devise: XOF
- Coûts indirects: 3 %
- Frais généraux: 13 %
- Bénéfice: 6 %
- TVA: 18 %

## G Structure et gros oeuvre

### GC Charpentes et couvertures autoportantes

#### GCA Charpentes acier

**GCA010** m² Structure métallique légère autoportante de toiture inclinée.
Structure métallique légère autoportante de toiture inclinée, sur espace perdu formée d'acier NF EN 10162 S235JRC, dans des profilés formés à froid des séries L, U, C ou Z, finition galvanisée, avec une quantité d'acier de 5 kg/m².
Critère d'évaluation économique: Le prix comprend les boulons, les coupes, les épointages, les pièces spéciales, les douilles et les éléments auxiliaires de montage.
Inclut: Implantation et marquage des axes. Levage et présentation des extrémités de la structure à l'aide d'une grue. Aplomb. Résolution des unions. Réglages des pièces et ajustement définitif des assemblages entre les différents composants de la structure.
Critère pour le métré: Surface mesurée à partir de son intérieur en grandeur nature, selon documentation graphique du Projet.
Critère pour le mémoire: On mesurera, en grandeur réelle, par l'intérieur, la surface réellement exécutée selon les spécifications du Projet.

| Code | U | Désignation | Quantité | Prix | Montant |
|---|---|---|---|---|---|
| mt07ali005a | kg | Acier NF EN 10162 S235JRC, dans des profilés formés à froid des séries L, U, C ou Z, finition galvanisée, y compris les accessoires, la visserie et les éléments d'ancrage. (matériau) | 5 | 3530.36 | 17651.800 |
| mo047 | h | Compagnon professionnel III/CP2 charpentier métal. (main-d'œuvre) | 0.316 | 1963.87 | 620.583 |
| mo094 | h | Ouvrier professionnel II/OP charpentier métal. (main-d'œuvre) | 0.316 | 1258.27 | 397.613 |
| % | % | Frais de chantier des unités d'ouvrage | 2 % | 18669.996 | 373.400 |
|  |  | Coûts directs |  |  | 19043.396 |

Déchets:
- pose: mt07ali005a; facteur de déchet 0.0045

## Ressources

**mt07ali005a** kg Acier NF EN 10162 S235JRC
Données techniques: Coût énergétique 9.830 MJ; Émission de CO2 0.510 kg; Code CED 17 04 05; Masse de l'élément 1 kg; Volume 0.000476 m3
