# Démolition d'une panne en bois

- Propriété du fichier: CYPE Ingenieros S.A.
- Format: FIEBDC-3/2016
- Logiciel: Générateur de prix de la construction. CYPE Ingenieros, S.A.
- Date: 13/09/2024
- Zone géographique: Côte d'Ivoire
- Devise: XOF
- Coûts indirects: 3 %
- Frais généraux: 13 %
- Bénéfice: 6 %
- TVA: 18 %

## G Structure et gros oeuvre

### GC Charpentes et couvertures autoportantes

#### GCD Démolition

**GCD020** m Démolition d'une panne en bois.
Démolition d'une panne en bois, avec des moyens manuels et tronçonneuse, et chargement manuel dans le camion ou la benne.
Inclut: Démolition de l'élément. Fragmentation des décombres en pièces maniables. Retrait et stockage des décombres. Nettoyage des restes d'ouvrage. Chargement manuel des décombres dans le camion ou la benne.
Critère pour le métré: Longueur mesurée selon documentation graphique du Projet.
Critère pour le mémoire: On mesurera la longueur réellement démolie selon les spécifications du Projet.

| Code | U | Désignation | Quantité | Prix | Montant |
|---|---|---|---|---|---|
| mq09sie010 | h | Tronçonneuse à essence, de 50 cm de lame et 2 kW de puissance. (matériel) | 0.12 | 1575.87 | 189.104 |
| mo020 | h | Compagnon professionnel III/CP2 construction. (main-d'œuvre) | 0.127 | 1887.12 | 239.664 |
| mo112 | h | Ouvrier d'exécution I/OE2 construction. (main-d'œuvre) | 0.127 | 1183.25 | 150.273 |
| mo113 | h | Ouvrier d'exécution I/OE1 construction. (main-d'œuvre) | 0.211 | 1164.21 | 245.648 |
| % | % | Frais de chantier des unités d'ouvrage | 2 % | 824.689 | 16.494 |
|  |  | Coûts directs |  |  | 841.183 |

Déchets:
- démolition: ruo170201 Bois. (composant de déchet); quantité 5.014 kg; Code CED 17 02 01; Masse de l'élément 1 kg; Volume 0.000909 m3
