# Plancher unidirectionnel avec poutrelles préfabriquées

- Propriété du fichier: CYPE Ingenieros S.A.
- Format: FIEBDC-3/2016
- Logiciel: Générateur de prix de la construction. CYPE Ingenieros, S.A.
- Date: 13/09/2024
- Zone géographique: Côte d'Ivoire
- Devise: XOF
- Coûts indirects: 3 %
- Frais généraux: 13 %
- Bénéfice: 6 %
- TVA: 18 %

## G Structure et gros oeuvre

### GP Planchers

#### GPH Poutrelles et entrevous

**GPH010** m² Plancher unidirectionnel avec poutrelles préfabriquées.
Plancher unidirectionnel en béton armé, horizontal, avec une hauteur sous plafond de jusqu'à 3 m, épaisseur 30 = 25+5 cm, réalisé avec béton confectionné sur le chantier BCN: CPJ-CEM II/A 32,5 - TP - B 30 - 15/25 - E: 2a - BA - P 18-305, coulage avec des moyens manuels avec un volume total de béton de 0,11 m³/m², et acier Fe E 500 en zone de renfort au moments négatifs et de connecteurs de poutrelles et de chaînages, avec une quantité totale de 2 kg/m²; montage et démontage d'un système de coffrage partiel, constitué de: planches en bois, amortissables en 10 utilisations et structure support verticale d'étais métalliques, amortissables en 150 utilisations; poutrelle précontrainte en "T" renversé; entrevous en béton, 60x20x25 cm; dalle de compression de 5 cm d'épaisseur, avec armature de répartition formée par treillis soudé 100x100 mm et Ø 4,0-4,0 mm, en acier Fe E 500. Comprend agent filmogène, pour le séchage des bétons et des mortiers.
Critère d'évaluation économique: Le prix comprend le ferraillage de l'armature (coupe, façonnage et assemblage des éléments) sur l'aire de ferraillage en chantier et la pose en coffrage sur site, mais il ne comprend ni les poteaux ni les poutres.
Inclut: Implantation du système de coffrage. Montage du système de coffrage. Implantation de la géométrie de l'étage sur le coffrage. Mise en place des poutrelles et des entrevous. Mise en place des armatures. Préparation du béton. Coulage et compactage du béton. Réglage et nivellement de la dalle de compression. Séchage du béton. Démontage du système de coffrage.
Critère pour le métré: Surface mesurée en grandeur nature à partir des faces extérieures des chaînages non structuraux, selon documentation graphique du Projet, en déduisant les ouvertures de surface supérieure à 6 m².
Critère pour le mémoire: On mesurera, en grandeur réelle, à partir des faces extérieures des chaînages non structuraux, la surface réellement exécutée selon les spécifications du Projet, en déduisant les ouvertures de surface supérieure à 6 m². Tous les éléments intégrants de la structure signalés dans les plans et les détails du projet seront considérés comme inclus.

| Code | U | Désignation | Quantité | Prix | Montant |
|---|---|---|---|---|---|
| mt50spa052b | m | Grosse planche en bois de pin, de 20x7,2 cm. (matériau) | 0.04 | 5345.72 | 213.829 |
| mt50spa101 | kg | Clous en acier. (matériau) | 0.045 | 1583.01 | 71.235 |
| mt50spa081a | U | Étai métallique télescopique, allant jusqu'à 3 m de hauteur. (matériau) | 0.013 | 16280.69 | 211.649 |
| mt07bho010d | U | Entrevous en béton, 60x20x25 cm. Comprend les pièces spéciales. (matériau) | 5.25 | 666.85 | 3500.963 |
| mt07vse010a | m | Poutrelle précontrainte en "T" renversé, Lmoyenne = <4 m, selon NF EN 15037-1. (matériau) | 0.165 | 3530.36 | 582.509 |
| mt07vse010b | m | Poutrelle précontrainte en "T" renversé, Lmoyenne = 4/5 m, selon NF EN 15037-1. (matériau) | 0.908 | 3804.94 | 3454.886 |
| mt07vse010c | m | Poutrelle précontrainte en "T" renversé, Lmoyenne = 5/6 m, selon NF EN 15037-1. (matériau) | 0.495 | 4040.3 | 1999.949 |
| mt07vse010d | m | Poutrelle précontrainte en "T" renversé, Lmoyenne = >6 m, selon NF EN 15037-1. (matériau) | 0.083 | 4393.34 | 364.647 |
| mt07aco055e | kg | Barres en acier haute adhérence, Fe E 500, de divers diamètres. (matériau) | 2.1 | 729.61 | 1532.181 |
| mt08var050 | kg | Fil de fer galvanisé pour attacher, de 1,30 mm de diamètre. (matériau) | 0.024 | 1054.78 | 25.315 |
| mt07ame100bca | m² | Treillis soudé 100x100 mm, fils porteurs de 4 mm de diamètre et fils de répartition de 4 mm de diamètre, en acier Fe E 500. (matériau) | 1.1 | 1444.31 | 1588.741 |
| mt08aaa010a | m³ | Eau. (matériau) | 0.021 | 1054.78 | 22.150 |
| mt01arg000a | m³ | Sable criblé. (matériau) | 0.044 | 16004.97 | 704.219 |
| mt01arg001ar | m³ | Gros granulats homogénéisés, de taille maximale 15/25 mm. (matériau) | 0.083 | 17091.88 | 1418.626 |
| mt08cem000a | kg | Ciment gris en sacs. (matériau) | 53.13 | 76.65 | 4072.415 |
| mt08cur020a | l | Agent filmogène, pour le séchage des bétons et des mortiers. (matériau) | 0.15 | 1098.17 | 164.726 |
| mq06hor010 | h | Bétonnière électrique avec une capacité de gâchage de 160 l. (matériel) | 0.069 | 1618.08 | 111.648 |
| mo044 | h | Compagnon professionnel III/CP2 coffreur. (main-d'œuvre) | 0.567 | 1963.87 | 1113.514 |
| mo091 | h | Ouvrier professionnel II/OP coffreur. (main-d'œuvre) | 0.556 | 1258.27 | 699.598 |
| mo043 | h | Compagnon professionnel III/CP2 ferrailleur. (main-d'œuvre) | 0.025 | 1963.87 | 49.097 |
| mo090 | h | Ouvrier professionnel II/OP ferrailleur. (main-d'œuvre) | 0.027 | 1258.27 | 33.973 |
| mo113 | h | Ouvrier d'exécution I/OE1 construction. (main-d'œuvre) | 0.122 | 1164.21 | 142.034 |
| mo112 | h | Ouvrier d'exécution I/OE2 construction. (main-d'œuvre) | 0.128 | 1183.25 | 151.456 |
| mo045 | h | Compagnon professionnel III/CP2 bétonneur. (main-d'œuvre) | 0.037 | 1963.87 | 72.663 |
| mo092 | h | Ouvrier professionnel II/OP bétonneur. (main-d'œuvre) | 0.145 | 1258.27 | 182.449 |
| % | % | Frais de chantier des unités d'ouvrage | 2 % | 22484.472 | 449.689 |
|  |  | Coûts directs |  |  | 22934.161 |

Déchets:
- pose: mt50spa052b Grosse planche en bois de pin, de 20x7,2 cm; facteur de déchet 1
- pose: mt50spa101 Clous en acier; facteur de déchet 0.0045
- pose: mt50spa081a Étai métallique télescopique, allant jusqu'à 3 m de hauteur; facteur de déchet 1
- pose: mt07bho010d Entrevous en béton, 60x20x25 cm. Comprend les pièces spéciales; facteur de déchet 0.045
- pose: mt07vse010a Poutrelle précontrainte en "T" renversé, Lmoyenne = <4 m, selon NF EN 15037-1; facteur de déchet 0.0252
- pose: mt07vse010b Poutrelle précontrainte en "T" renversé, Lmoyenne = 4/5 m, selon NF EN 15037-1; facteur de déchet 0.0252
- pose: mt07vse010c Poutrelle précontrainte en "T" renversé, Lmoyenne = 5/6 m, selon NF EN 15037-1; facteur de déchet 0.0252
- pose: mt07vse010d Poutrelle précontrainte en "T" renversé, Lmoyenne = >6 m, selon NF EN 15037-1; facteur de déchet 0.0252
- pose: mt07aco055e Barres en acier haute adhérence, Fe E 500, de divers diamètres; facteur de déchet 0.0075
- pose: mt08var050 Fil de fer galvanisé pour attacher, de 1,30 mm de diamètre; facteur de déchet 0.0038
- pose: mt07ame100bca; facteur de déchet 0.0232939
- pose: mt01arg000a Sable criblé; facteur de déchet 0.003
- pose: mt01arg001ar Gros granulats homogénéisés, de taille maximale 15/25 mm; facteur de déchet 0.00662338
- pose: mt08cem000a Ciment gris en sacs; facteur de déchet 0.00756

## Ressources

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3

**mt07bho010d** U Entrevous en béton, 60x20x25 cm. Comprend les pièces spéciales
Données techniques: Coût énergétique 9.909 MJ; Émission de CO2 1.285 kg; Code CED 17 01 01; Masse de l'élément 16 kg; Volume 0.010667 m3
Déchets:
- emballage: re170201 Bois. (composant de déchet); quantité 0.008 kg; Code CED 17 02 01; Masse de l'élément 1 kg; Volume 0.000909 m3
- emballage: re170203 Plastique. (composant de déchet); quantité 0.004 kg; Code CED 17 02 03; Masse de l'élément 1 kg; Volume 0.001667 m3

**mt07vse010a** m Poutrelle précontrainte en "T" renversé, Lmoyenne = <4 m, selon NF EN 15037-1
Données techniques: Coût énergétique 34.921 MJ; Émission de CO2 3.608 kg; Code CED 17 01 01; Masse de l'élément 22.3 kg; Volume 0.014867 m3
Déchets:
- emballage: re170201 Bois; quantité 0.014 kg
- emballage: re170203 Plastique; quantité 0.06 kg

**mt07vse010b** m Poutrelle précontrainte en "T" renversé, Lmoyenne = 4/5 m, selon NF EN 15037-1
Données techniques: Coût énergétique 34.921 MJ; Émission de CO2 3.608 kg; Code CED 17 01 01; Masse de l'élément 22.3 kg; Volume 0.014867 m3
Déchets:
- emballage: re170201 Bois; quantité 0.014 kg
- emballage: re170203 Plastique; quantité 0.06 kg

**mt07vse010c** m Poutrelle précontrainte en "T" renversé, Lmoyenne = 5/6 m, selon NF EN 15037-1
Données techniques: Coût énergétique 34.921 MJ; Émission de CO2 3.608 kg; Code CED 17 01 01; Masse de l'élément 22.3 kg; Volume 0.014867 m3
Déchets:
- emballage: re170201 Bois; quantité 0.014 kg
- emballage: re170203 Plastique; quantité 0.06 kg

**mt07vse010d** m Poutrelle précontrainte en "T" renversé, Lmoyenne = >6 m, selon NF EN 15037-1
Données techniques: Coût énergétique 34.921 MJ; Émission de CO2 3.608 kg; Code CED 17 01 01; Masse de l'élément 22.3 kg; Volume 0.014867 m3
Déchets:
- emballage: re170201 Bois; quantité 0.014 kg
- emballage: re170203 Plastique; quantité 0.06 kg

**mt07aco055e** kg Barres en acier haute adhérence, Fe E 500, de divers diamètres
Données techniques: Coût énergétique 9.830 MJ; Émission de CO2 0.510 kg; Code CED 17 04 05; Masse de l'élément 1 kg; Volume 0.000476 m3

**mt08var050** kg Fil de fer galvanisé pour attacher, de 1,30 mm de diamètre
Données techniques: Coût énergétique 25.100 MJ; Émission de CO2 2.560 kg; Code CED 17 04 05; Masse de l'élément 1 kg; Volume 0.000476 m3

**mt07ame100bca** m² Treillis soudé 100x100 mm
Données techniques: Coût énergétique 17.930 MJ; Émission de CO2 0.930 kg; Code CED 17 04 05; Masse de l'élément 1.824 kg; Volume 0.000869 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 7.150 MJ; Émission de CO2 0.904 kg; Code CED 17 01 01; Masse de l'élément 1 kg; Volume 0.000667 m3
Déchets:
- emballage: re150101 Emballages en papier et en carton. (composant de déchet); quantité 0.014 kg; Code CED 15 01 01; Masse de l'élément 1 kg; Volume 0.001333 m3
- emballage: re170201 Bois; quantité 0.001 kg
- emballage: re170203 Plastique; quantité 0.003 kg
