# Liaison entre une paroi moulée et un radier

- Propriété du fichier: CYPE Ingenieros S.A.
- Format: FIEBDC-3/2016
- Logiciel: Générateur de prix de la construction. CYPE Ingenieros, S.A.
- Date: 14/04/2024
- Zone géographique: Côte d'Ivoire
- Devise: XOF
- Coûts indirects: 3 %
- Frais généraux: 13 %
- Bénéfice: 6 %
- TVA: 18 %

## G Structure et gros oeuvre

### GS Structures enterrées et semi-enterrées

#### GSB Ouvrages de soutènement en BA

**GSB140** m Liaison entre une paroi moulée et un radier.
Liaison entre une paroi moulée et un radier, via 2 barres haute adhérence de 16 mm de diamètre et 100 cm de longueur, en acier Fe E 500, fixées avec une résine époxy tous les 400 cm dans des orifices de 20 mm de diamètre et 250 mm de profondeur, pratiqués dans une feuillure périmétrique arrondie, de 5 cm de profondeur, réalisé par fraisage continu du paramètre de la paroi moulée, et chargement des décombres dans le camion ou la benne.
Inclut: Fraisage de la liaison entre une paroi moulée et un radier. Implantation des orifices sur la feuillure fraisée. Réalisation des trous. Nettoyage de la poussière à l'intérieur des trous. Injection d'une résine époxy. Mise en place des armatures d'attente. Nettoyage des restes générés. Chargement des décombres dans le camion ou la benne.
Critère pour le métré: Longueur mesurée selon documentation graphique du Projet.
Critère pour le mémoire: On mesurera la longueur réellement exécutée selon les spécifications du Projet.

| Code | U | Désignation | Quantité | Prix | Montant |
|---|---|---|---|---|---|
| mt07anq010 | U | Cartouche d'adhésif thixotropique à deux composants à base de résine époxy, de 330 ml, pour connexion de barre à haute adhérence en acier et la paroi moulée. (matériau) | 0.325 | 42158.78 | 13701.604 |
| mt07aco055e | kg | Barres en acier haute adhérence, Fe E 500, de divers diamètres. (matériau) | 7.9 | 729.61 | 5763.919 |
| mq03fre010a | h | Équipement de fraisage, pour paroi moulée. (matériel) | 0.38 | 34143.87 | 12974.671 |
| mq01pan070b | h | Mini pelle chargeuse sur pneus, de 52 kW/1 m³ kW. (matériel) | 0.38 | 17261.04 | 6559.195 |
| mq06eim060 | h | Applicateur manuel pour cartouches d'injection de résines, avec accessoire mélangeur. (matériel) | 1.25 | 808.95 | 1011.188 |
| mo042 | h | Compagnon professionnel III/CP2 du béton. (main-d'œuvre) | 0.369 | 1963.87 | 724.668 |
| mo089 | h | Ouvrier professionnel II/OP du béton. (main-d'œuvre) | 0.369 | 1258.27 | 464.302 |
| % | % | Frais de chantier des unités d'ouvrage | 2 % | 41199.547 | 823.991 |
|  |  | Coûts directs |  |  | 42023.538 |

Déchets:
- pose: mt07anq010; facteur de déchet 0.03
- pose: mt07aco055e Barres en acier haute adhérence, Fe E 500, de divers diamètres; facteur de déchet 0.0075
- démolition: ruo170101 Béton (bétons, mortiers et préfabriqués). (composant de déchet); quantité 11.25 kg; Code CED 17 01 01; Masse de l'élément 1 kg; Volume 0.000667 m3

## Ressources

**mt07anq010** U Cartouche d'adhésif thixotropique à deux composants à base de résine époxy
Données techniques: Coût énergétique 53.618 MJ; Émission de CO2 2.261 kg; Code CED 17 09 04; Masse de l'élément 0.396 kg; Volume 0.000264 m3
Déchets:
- emballage: re170203 Plastique. (composant de déchet); quantité 0.2 kg; Code CED 17 02 03; Masse de l'élément 1 kg; Volume 0.001667 m3

**mt07aco055e** kg Barres en acier haute adhérence, Fe E 500, de divers diamètres
Données techniques: Coût énergétique 9.830 MJ; Émission de CO2 0.510 kg; Code CED 17 04 05; Masse de l'élément 1 kg; Volume 0.000476 m3
