# Transport, mise en oeuvre et retrait d'un équipement complet pour la réalisation d'ancrages au terrain, à une distance d'entre 100 et 200 km

- Propriété du fichier: CYPE INGENIEROS, S.A.
- Format: FIEBDC-3/2002
- Zone géographique: Côte d'Ivoire
- Coûts indirects: 3.00 %
- Frais généraux: 13.00 %
- Bénéfice: 6.00 %
- TVA: 18.00 %

**GSB190** U Transport, mise en oeuvre et retrait d'un équipement complet pour la réalisation d'ancrages au terrain, à une distance d'entre 100 et 200 km.
Déplacement, montage, démontage et enlèvement du chantier d'un équipement de perforation et de tension, pour la réalisation d'ancrages au terrain dans des murs, à une distance d'entre 100 et 200 km. Comprend le déplacement du personnel spécialisé et le déplacement aux différents emplacements sur le chantier.
Inclut: Transport au chantier. Montage de l'équipement. Démontage de l'équipement. Retrait de l'équipement>.
Critère de métré de projet: Nombre d'unités prévues, selon documentation graphique du Projet.
Critère de mesure de l'ouvrage: On mesurera le nombre d'unités réellement exécutées selon les spécifications du Projet.

| Code | U | Désignation | Quantité | Prix | Montant |
|---|---|---|---|---|---|
| mq03pan010c | U | Transport, mise en service et retrait d'équipement complet pour réalisation d'ancrages au terrain, à une distance d'entre 100 et 200 km. (matériel) | 1.005 | 2809.23 | 2823.28 |
| % | % | Coûts directs complémentaires | 2 % | 2823.28 | 56.47 |
|  |  | Coûts directs |  |  | 2879.75 |
