# Porte-serviettes pour salle de bain. Fixation au profilé décoratif

- Propriété du fichier: CYPE Ingenieros S.A.
- Format: FIEBDC-3/2016
- Logiciel: Générateur de prix de la construction. CYPE Ingenieros, S.A.
- Date: 13/09/2024
- Zone géographique: Côte d'Ivoire
- Devise: XOF
- Coûts indirects: 3 %
- Frais généraux: 13 %
- Bénéfice: 6 %
- TVA: 18 %

## T Équipements techniques

### TB Équipements sanitaires

#### TBA Accessoires

**TBA080** U Porte-serviettes pour salle de bain. Fixation au profilé décoratif.
Anneau porte-serviettes, sur support en verre couleur blanche crème. Fixation au profilé décoratif.
Critère d'évaluation économique: Le prix ne comprend pas le profilé décoratif.
Inclut: Implantation. Mise en place.
Critère pour le métré: Nombre d'unités prévues, selon documentation graphique du Projet.
Critère pour le mémoire: On mesurera le nombre d'unités réellement mises en place selon les spécifications du Projet.

| Code | U | Désignation | Quantité | Prix | Montant |
|---|---|---|---|---|---|
| mt31sch100a | U | Anneau porte-serviettes, sur support en verre couleur blanche crème, à suspendre du profilé décoratif. (matériau) | 1 | 308064.36 | 308064.360 |
| mo107 | h | Ouvrier professionnel II/OP plombier. (main-d'œuvre) | 0.105 | 1207.61 | 126.799 |
| % | % | Frais de chantier des unités d'ouvrage | 2 % | 308191.159 | 6163.823 |
|  |  | Coûts directs |  |  | 314354.982 |
