# Lave-linge

- Propriété du fichier: CYPE Ingenieros S.A.
- Format: FIEBDC-3/2016
- Logiciel: Générateur de prix de la construction. CYPE Ingenieros, S.A.
- Date: 13/09/2024
- Zone géographique: Côte d'Ivoire
- Devise: XOF
- Coûts indirects: 3 %
- Frais généraux: 13 %
- Bénéfice: 6 %
- TVA: 18 %

## T Équipements techniques

### TD Équipements pour cuisines et buanderies

#### TDE Appareils électrodomestiques

**TDE020** U Lave-linge.
Lave-linge à charge frontale, de 598 mm de largeur, 848 mm de hauteur et 546 mm de profondeur, couleur blanche, avec capacité pour 7 kg de charge, consommation d'énergie pour 100 cycles du programme Eco 40-60 69 kWh, consommation d'eau du programme Eco 40-60 45 l, classe d'efficacité énergétique D, classe d'émission de bruit aérien A.
Inclut: Implantation. Mise en place de l'appareil. Connexion au réseau d'évacuation. Connexion au réseau électrique. Contrôle de son bon fonctionnement.
Critère pour le métré: Nombre d'unités prévues, selon documentation graphique du Projet.
Critère pour le mémoire: On mesurera le nombre d'unités réellement mises en place selon les spécifications du Projet.

| Code | U | Désignation | Quantité | Prix | Montant |
|---|---|---|---|---|---|
| mt32lad010echyb | U | Lave-linge à charge frontale, de 598 mm de largeur, 848 mm de hauteur et 546 mm de profondeur, couleur blanche, avec capacité pour 7 kg de charge, consommation d'énergie pour 100 cycles du programme Eco 40-60 69 kWh, consommation d'eau du programme Eco 40-60 45 l, classe d'efficacité énergétique D, classe d'émission de bruit aérien A, selon le règlement délégué (UE) Nº 2019/2014. (matériau) | 1 | 376304 | 376304.000 |
| mo008 | h | Compagnon professionnel III/CP2 plombier. (main-d'œuvre) | 0.369 | 1939.14 | 715.543 |
| mo003 | h | Compagnon professionnel III/CP2 électricien. (main-d'œuvre) | 0.158 | 1939.14 | 306.384 |
| % | % | Frais de chantier des unités d'ouvrage | 2 % | 377325.927 | 7546.519 |
|  |  | Coûts directs |  |  | 384872.446 |

## Ressources

**mt32lad010echyb** U Lave-linge à charge frontale
Données techniques: Coût énergétique 1635.070 MJ; Émission de CO2 67.670 kg
Déchets:
- emballage: re150101 Emballages en papier et en carton. (composant de déchet); quantité 1.444 kg; Code CED 15 01 01; Masse de l'élément 1 kg; Volume 0.001333 m3
- emballage: re170604 Matériaux d'isolation distincts de ceux spécifiés dans les codes 17 06 01 et 17 06 03. (composant de déchet); quantité 0.072 kg; Code CED 17 06 04; Masse de l'élément 1 kg; Volume 0.001667 m3
