# Luminaire. Installation suspendue

- Propriété du fichier: CYPE Ingenieros S.A.
- Format: FIEBDC-3/2016
- Logiciel: Générateur de prix de la construction. CYPE Ingenieros, S.A.
- Date: 18/09/2023
- Zone géographique: Côte d'Ivoire
- Devise: XOF
- Coûts indirects: 3 %
- Frais généraux: 13 %
- Bénéfice: 6 %
- TVA: 18 %

## T Équipements techniques

### TE Éclairage

#### TEI Équipements intérieurs

**TEI180** U Luminaire. Installation suspendue.
Luminaire suspendu pour montage en ligne continue, de 2960x80x40 mm, pour 2 lampes fluorescentes T5 de 49 W, avec corps en aluminium extrudé de couleur RAL 9006; diffuseur acrylique opalin; liaison intermédiaire de profilés; système de suspension par tige de 50 cm de longueur; réflecteur en tôle d'acier, finition thermo-émaillée, de couleur blanche; protection IP20 et isolation classe F. Comprend les lampes.
Inclut: Implantation. Montage, connexion et contrôle de son bon fonctionnement.
Critère pour le métré: Nombre d'unités prévues, selon documentation graphique du Projet.
Critère pour le mémoire: On mesurera le nombre d'unités réellement exécutées selon les spécifications du Projet.

| Code | U | Désignation | Quantité | Prix | Montant |
|---|---|---|---|---|---|
| mt34ode090a | U | Luminaire suspendu pour montage en ligne continue, de 2960x80x40 mm, pour 2 lampes fluorescentes T5 de 49 W, avec corps en aluminium extrudé de couleur RAL 9006; diffuseur acrylique opalin; liaison intermédiaire de profilés; système de suspension par tige de 50 cm de longueur; réflecteur en tôle d'acier, finition thermo-émaillée, de couleur blanche; protection IP20 et isolation classe F. (matériau) | 1 | 147878.05 | 147878.050 |
| mt34tuf010f | U | Tube fluorescent T5 de 49 W. (matériau) | 2 | 6033.66 | 12067.320 |
| mo003 | h | Compagnon professionnel III/CP2 électricien. (main-d'œuvre) | 0.211 | 1775.02 | 374.529 |
| mo102 | h | Ouvrier professionnel II/OP électricien. (main-d'œuvre) | 0.211 | 1105.55 | 233.271 |
| % | % | Frais de chantier des unités d'ouvrage | 2 % | 160553.170 | 3211.063 |
|  |  | Coûts directs |  |  | 163764.233 |

## Ressources

**mt34ode090a** U Luminaire suspendu pour montage en ligne continue
Données techniques: Coût énergétique 525.973 MJ; Émission de CO2 37.746 kg
Déchets:
- emballage: re150101 Emballages en papier et en carton. (composant de déchet); quantité 0.172 kg; Code CED 15 01 01; Masse de l'élément 1 kg; Volume 0.001333 m3
- emballage: re170203 Plastique. (composant de déchet); quantité 0.086 kg; Code CED 17 02 03; Masse de l'élément 1 kg; Volume 0.001667 m3
