# Extincteur

- Propriété du fichier: CYPE Ingenieros S.A.
- Format: FIEBDC-3/2016
- Logiciel: Générateur de prix de la construction. CYPE Ingenieros, S.A.
- Date: 18/09/2023
- Zone géographique: Côte d'Ivoire
- Devise: XOF
- Coûts indirects: 3 %
- Frais généraux: 13 %
- Bénéfice: 6 %
- TVA: 18 %

## T Équipements techniques

### TI Protections contre les incendies

#### TIX Extincteurs

**TIX010** U Extincteur.
Extincteur portable à neige carbonique CO2, d'efficacité 34B, avec 2 kg d'agent extincteur, avec tromblon conique. Comprend le support et les accessoires de montage.
Inclut: Implantation. Mise en place et fixation du support. Mise en place de l'extincteur.
Critère pour le métré: Nombre d'unités prévues, selon documentation graphique du Projet.
Critère pour le mémoire: On mesurera le nombre d'unités réellement mises en place selon les spécifications du Projet.

| Code | U | Désignation | Quantité | Prix | Montant |
|---|---|---|---|---|---|
| mt41ixo010a | U | Extincteur portable à neige carbonique CO2, d'efficacité 34B, avec 2 kg d'agent extincteur, avec tromblon conique, avec accessoires de montage, selon NF EN 3. (matériau) | 1 | 37383.08 | 37383.080 |
| mo113 | h | Ouvrier d'exécution I/OE1 construction. (main-d'œuvre) | 0.127 | 1065.47 | 135.315 |
| % | % | Frais de chantier des unités d'ouvrage | 2 % | 37518.395 | 750.368 |
|  |  | Coûts directs |  |  | 38268.763 |

## Ressources

**mt41ixo010a** U Extincteur portable à neige carbonique CO2
Données techniques: Coût énergétique 381.964 MJ; Émission de CO2 43.899 kg
Déchets:
- emballage: re150101 Emballages en papier et en carton. (composant de déchet); quantité 0.072 kg; Code CED 15 01 01; Masse de l'élément 1 kg; Volume 0.001333 m3
