# Extincteur portable de poussière chimique ABC polyvalente antibraise, avec pression incorporée, d'efficacité 21A-144B-C, avec 6 kg d'agent extincteur, placée dans armoire avec porte opaque

- Propriété du fichier: CYPE INGENIEROS, S.A.
- Format: FIEBDC-3/2002
- Zone géographique: Côte d'Ivoire
- Coûts indirects: 3.00 %
- Frais généraux: 13.00 %
- Bénéfice: 6.00 %
- TVA: 18.00 %

**TIX010** U Extincteur portable de poussière chimique ABC polyvalente antibraise, avec pression incorporée, d'efficacité 21A-144B-C, avec 6 kg d'agent extincteur, placée dans armoire avec porte opaque.
Fourniture et mise en place d'extincteur portable de poussière chimique ABC polyvalente antibraise, avec pression incorporée, d'efficacité 21A-144B-C, avec 6 kg d'agent extincteur, avec manomètre et tuyau avec embout diffuseur. Comprend l'armoire avec porte opaque et les accessoires de montage.
Inclut: Implantation. Fixation de l'armoire au parement. Mise en place de l'extincteur dans l'armoire.
Critère de métré de projet: Nombre d'unités prévues, selon documentation graphique du Projet.
Critère de mesure de l'ouvrage: On mesurera le nombre d'unités réellement mises en place selon les spécifications du Projet.

| Code | U | Désignation | Quantité | Prix | Montant |
|---|---|---|---|---|---|
| mt41ixi010a | U | Extincteur portable de poussière chimique ABC polyvalente antibraise, avec pression incorporée, d'efficacité 21A-144B-C, avec 6 kg d'agent extincteur, avec manomètre et tuyau avec embout diffuseur, selon NF EN 3. (matériau) | 1.000 | 50.05 | 50.05 |
| mt41ixw010a | U | Armoire métallique avec porte opaque, de 700x280x210 mm, pour extincteur à poudre de 6 à 12 kg. (matériau) | 1.000 | 64.87 | 64.87 |
| mo113 | h | Ouvrier d'exécution I/OE1 construction. (main-d'œuvre) | 0.228 | 0.97 | 0.22 |
| % | % | Coûts directs complémentaires | 2 % | 115.14 | 2.30 |
|  |  | Coûts directs |  |  | 117.44 |
