# Descente visible en fonte

- Propriété du fichier: CYPE Ingenieros S.A.
- Format: FIEBDC-3/2016
- Logiciel: Générateur de prix de la construction. CYPE Ingenieros, S.A.
- Date: 14/04/2024
- Zone géographique: Côte d'Ivoire
- Devise: XOF
- Coûts indirects: 3 %
- Frais généraux: 13 %
- Bénéfice: 6 %
- TVA: 18 %

## T Équipements techniques

### TQ Installations d'évacuation des eaux usées

#### TQN Colonnes et descentes

**TQN040** m Descente visible en fonte.
Descente du réseau d'évacuation des eaux pluviales, formée de tube en fonte grise, de 100 mm de diamètre et 3,5 mm d'épaisseur; assemblage à pression avec joint élastique. Comprend le matériau auxiliaire pour le montage et la fixation à l'ouvrage, les accessoires et les pièces spéciales.
Inclut: Implantation du parcours de la descente et de la situation des éléments de fixation. Présentation à sec des tubes. Fixation des produits complémentaires pour le montage et la fixation à l'ouvrage. Montage, connexion et contrôle de son bon fonctionnement.
Critère pour le métré: Longueur mesurée selon documentation graphique du Projet.
Critère pour le mémoire: On mesurera la longueur réellement exécutée selon les spécifications du Projet.

| Code | U | Désignation | Quantité | Prix | Montant |
|---|---|---|---|---|---|
| mt36bfg400b | U | Matériau auxiliaire pour montage et fixation à l'ouvrage des tuyaux en fonte grise, de 100 mm de diamètre. (matériau) | 1 | 773.33 | 773.330 |
| mt36bfg010t | m | Tube en fonte grise, de 100 mm de diamètre et 3,5 mm d'épaisseur, avec extrémité évasée et joint élastique, selon NF EN 877, avec le prix augmenté de 30% pour cause d'accessoires et pièces spéciales. (matériau) | 1 | 20106.47 | 20106.470 |
| mo008 | h | Compagnon professionnel III/CP2 plombier. (main-d'œuvre) | 0.59 | 1939.14 | 1144.093 |
| mo107 | h | Ouvrier professionnel II/OP plombier. (main-d'œuvre) | 0.295 | 1207.61 | 356.245 |
| % | % | Frais de chantier des unités d'ouvrage | 2 % | 22380.138 | 447.603 |
|  |  | Coûts directs |  |  | 22827.741 |

Déchets:
- pose: mt36bfg010t; facteur de déchet 0.0327455

## Ressources

**mt36bfg010t** m Tube en fonte grise
Données techniques: Coût énergétique 84.382 MJ; Émission de CO2 4.278 kg; Code CED 17 04 05; Masse de l'élément 8.4 kg; Volume 0.004 m3
Déchets:
- emballage: re170201 Bois. (composant de déchet); quantité 0.011 kg; Code CED 17 02 01; Masse de l'élément 1 kg; Volume 0.000909 m3
- emballage: re170203 Plastique. (composant de déchet); quantité 0.003 kg; Code CED 17 02 03; Masse de l'élément 1 kg; Volume 0.001667 m3
