# Conduite pour ventilation primaire

- Propriété du fichier: CYPE Ingenieros S.A.
- Format: FIEBDC-3/2016
- Logiciel: Générateur de prix de la construction. CYPE Ingenieros, S.A.
- Date: 14/04/2024
- Zone géographique: Côte d'Ivoire
- Devise: XOF
- Coûts indirects: 3 %
- Frais généraux: 13 %
- Bénéfice: 6 %
- TVA: 18 %

## T Équipements techniques

### TQ Installations d'évacuation des eaux usées

#### TQN Colonnes et descentes

**TQN080** m Conduite pour ventilation primaire.
Conduite pour ventilation primaire du réseau d'évacuation des eaux, formée d'un tube de PVC, de 110 mm de diamètre et 1,4 mm d'épaisseur; assemblage collée avec adhésif. Comprend le liquide nettoyeur, l'adhésif pour les tubes et les accessoires de PVC, le matériau auxiliaire pour le montage et la fixation à l'ouvrage, les accessoires et les pièces spéciales.
Inclut: Implantation du parcours de la conduite pour ventilation et de la situation des éléments de fixation. Présentation à sec des tubes. Fixation des produits complémentaires pour le montage et la fixation à l'ouvrage. Montage, connexion et contrôle de son bon fonctionnement.
Critère pour le métré: Longueur mesurée selon documentation graphique du Projet.
Critère pour le mémoire: On mesurera la longueur réellement exécutée selon les spécifications du Projet.

| Code | U | Désignation | Quantité | Prix | Montant |
|---|---|---|---|---|---|
| mt36tvg400f | U | Matériau auxiliaire pour montage et fixation à l'ouvrage des tuyaux en PVC, de 110 mm de diamètre. (matériau) | 1 | 347.55 | 347.550 |
| mt36tvg010fg | m | Tube en PVC, de 110 mm de diamètre et 1,4 mm d'épaisseur, avec le prix augmenté de 30% pour cause d'accessoires et pièces spéciales. (matériau) | 1 | 3012.12 | 3012.120 |
| mt11var009 | l | Liquide nettoyeur pour collage par adhésif de tubes et accessoires en PVC. (matériau) | 0.024 | 31795.57 | 763.094 |
| mt11var010 | l | Adhésif pour tubes et accessoires en PVC. (matériau) | 0.012 | 40522.44 | 486.269 |
| mo008 | h | Compagnon professionnel III/CP2 plombier. (main-d'œuvre) | 0.111 | 1939.14 | 215.245 |
| mo107 | h | Ouvrier professionnel II/OP plombier. (main-d'œuvre) | 0.055 | 1207.61 | 66.419 |
| % | % | Frais de chantier des unités d'ouvrage | 2 % | 4890.697 | 97.814 |
|  |  | Coûts directs |  |  | 4988.511 |

Déchets:
- pose: mt36tvg010fg; facteur de déchet 0.08
- pose: mt11var009 Liquide nettoyeur pour collage par adhésif de tubes et accessoires en PVC; facteur de déchet 0.0275

## Ressources

**mt36tvg010fg** m Tube en PVC, de 110 mm de diamètre et 1,4 mm d'épaisseur
Données techniques: Coût énergétique 76.837 MJ; Émission de CO2 7.787 kg; Code CED 17 02 03; Masse de l'élément 1.61 kg; Volume 0.002683 m3
Déchets:
- emballage: re170201 Bois. (composant de déchet); quantité 0.04 kg; Code CED 17 02 01; Masse de l'élément 1 kg; Volume 0.000909 m3
- emballage: re170203 Plastique. (composant de déchet); quantité 0.001 kg; Code CED 17 02 03; Masse de l'élément 1 kg; Volume 0.001667 m3

**mt11var009** l Liquide nettoyeur pour collage par adhésif de tubes et accessoires en PVC
Données techniques: Coût énergétique 3.819 MJ; Émission de CO2 0.202 kg; Code CED 20 01 30; Masse de l'élément 1 kg; Volume 0.001 m3
Déchets:
- emballage: re170203 Plastique; quantité 0.032 kg
