# Terminal d'aération

- Propriété du fichier: CYPE Ingenieros S.A.
- Format: FIEBDC-3/2016
- Logiciel: Générateur de prix de la construction. CYPE Ingenieros, S.A.
- Date: 14/04/2024
- Zone géographique: Côte d'Ivoire
- Devise: XOF
- Coûts indirects: 3 %
- Frais généraux: 13 %
- Bénéfice: 6 %
- TVA: 18 %

## T Équipements techniques

### TQ Installations d'évacuation des eaux usées

#### TQN Colonnes et descentes

**TQN120** U Terminal d'aération.
Chapeau de ventilation en PVC, de 110 mm de diamètre, pour conduite de ventilation, connecté à l'extrémité supérieure de la colonne avec assemblage collée avec adhésif. Comprend le liquide nettoyeur et l'adhésif pour les tubes et les accessoires de PVC.
Inclut: Implantation. Montage et connexion.
Critère pour le métré: Nombre d'unités prévues, selon documentation graphique du Projet.
Critère pour le mémoire: On mesurera le nombre d'unités réellement exécutées selon les spécifications du Projet.

| Code | U | Désignation | Quantité | Prix | Montant |
|---|---|---|---|---|---|
| mt36vpj030c | U | Chapeau de ventilation en PVC, de 110 mm de diamètre, pour conduite de ventilation. (matériau) | 1 | 20875.57 | 20875.570 |
| mt11var009 | l | Liquide nettoyeur pour collage par adhésif de tubes et accessoires en PVC. (matériau) | 0.008 | 31795.57 | 254.365 |
| mt11var010 | l | Adhésif pour tubes et accessoires en PVC. (matériau) | 0.004 | 40522.44 | 162.090 |
| mo008 | h | Compagnon professionnel III/CP2 plombier. (main-d'œuvre) | 0.158 | 1939.14 | 306.384 |
| mo107 | h | Ouvrier professionnel II/OP plombier. (main-d'œuvre) | 0.158 | 1207.61 | 190.802 |
| % | % | Frais de chantier des unités d'ouvrage | 2 % | 21789.211 | 435.784 |
|  |  | Coûts directs |  |  | 22224.995 |

Déchets:
- pose: mt36vpj030c Chapeau de ventilation en PVC, de 110 mm de diamètre, pour conduite de ventilation; facteur de déchet 0.0250429
- pose: mt11var009 Liquide nettoyeur pour collage par adhésif de tubes et accessoires en PVC; facteur de déchet 0.0275

## Ressources

**mt36vpj030c** U Chapeau de ventilation en PVC, de 110 mm de diamètre, pour conduite de ventilation
Données techniques: Coût énergétique 40.709 MJ; Émission de CO2 2.051 kg; Code CED 17 02 03; Masse de l'élément 0.42 kg; Volume 0.0007 m3
Déchets:
- emballage: re150101 Emballages en papier et en carton. (composant de déchet); quantité 0.037 kg; Code CED 15 01 01; Masse de l'élément 1 kg; Volume 0.001333 m3

**mt11var009** l Liquide nettoyeur pour collage par adhésif de tubes et accessoires en PVC
Données techniques: Coût énergétique 3.819 MJ; Émission de CO2 0.202 kg; Code CED 20 01 30; Masse de l'élément 1 kg; Volume 0.001 m3
Déchets:
- emballage: re170203 Plastique. (composant de déchet); quantité 0.032 kg; Code CED 17 02 03; Masse de l'élément 1 kg; Volume 0.001667 m3
